# Piso drenante, com peças pré-fabricadas de concreto e inerte

- Propriedade do ficheiro: CYPE INGENIEROS, S.A.
- Formato: FIEBDC-3/2002
- Âmbito geográfico: Brasil
- Moeda: BRL
- Custos indiretos: 3.00 %
- Despesas gerais: 13.00 %
- Lucro: 6.00 %
- IVA: 17.00 %

## M Pisos urbanos

### MP Pisos urbanos

#### MPD Drenantes

**MPD220** m² Piso drenante, com peças pré-fabricadas de concreto e inerte.
Piso drenante, para tráfego de pedestres, com uma resistência à flexão-tração de 4 N/mm², uma capacidade drenante de 144 l/(m²·min) e com resistência ao deslizamento alta, formado por camada de nivelação compactada de areia com granulometria de 0 a 5 mm de diâmetro, limpa, de 2 cm de espessura, peças drenantes pré-fabricadas de concreto de 60x40x9,5 cm, cor cinza, com aberturas preenchidas com gravilha de 5 a 10 mm de diâmetro e camada de enchimento compactada de brita calcária selecionada, cor, com granulometria de 5 a 10 mm de diâmetro, de 6 cm de espessura cobrindo a grelha alveolar.
Critérios considerados na determinação do preço da unidade de obra: O preço não inclui a base suporte.
Inclui: Transporte e descarga do material ao local de trabalho. Espalhamento e compactação da camada de nivelação. Colocação das peças pré-fabricadas. Espalhamento e compactação da capa de enchimento.
Critério de medição de projeto: Superfície medida segundo documentação gráfica de Projeto.
Critério de quantitativos de obra: Medir-se-á a superfície realmente executada segundo especificações de Projeto.

| Código | Un | Descrição | Rendimento | Preço | Importância |
|---|---|---|---|---|---|
| mt01ara010a | m³ | Areia com granulometria de 0 a 5 mm de diâmetro, limpa. (material) | 0.020 | 40.40 | 0.81 |
| mt18bre020a | m² | Peças drenantes pré-fabricadas de concreto de 60x40x9,5 cm, cor cinza, classe resistente à flexão 1, classe resistente segundo a carga de ruptura 45, coeficiente de absorção de água <= 6%, classe de desgaste por abrasão 3. (material) | 1.050 | 35.61 | 37.39 |
| mt01arp030c | m³ | Brita calcária selecionada, cor, com granulometria de 5 a 10 mm de diâmetro. (material) | 0.060 | 68.34 | 4.10 |
| mq01pan070b | h | Mini pá carregadeira sobre pneus, de 52 kW/1 m³ kW. (equipamento) | 0.023 | 143.26 | 3.29 |
| mq02rod010d | h | Placa vibratória de condução manual, de 300 kg, largura de trabalho 70 cm, reversível. (equipamento) | 0.024 | 27.86 | 0.67 |
| mo041 | h | Oficial de obras de construção civil. (mão de obra) | 0.115 | 33.34 | 3.83 |
| mo087 | h | Ajudante de obras de construção civil. (mão de obra) | 0.230 | 31.49 | 7.24 |
| % | % | Custos diretos complementares | 2 % | 57.33 | 1.15 |
|  |  | Custos diretos |  |  | 58.48 |
