# Passadiço de pedestres de madeira

- Propriedade do ficheiro: CYPE INGENIEROS, S.A.
- Formato: FIEBDC-3/2002
- Âmbito geográfico: Brasil
- Moeda: BRL
- Custos indiretos: 3.00 %
- Despesas gerais: 13.00 %
- Lucro: 6.00 %
- IVA: 17.00 %

## T Equipamento urbano

### TY Equipamento para praias

#### TYA Acessos

**TYA010** Un Passadiço de pedestres de madeira.
Passadiço peatonal rígido de 120 cm de largura, formado por pranchas de madeira de pinho tratada em autoclave, de 120x9,5x2 cm, unidas entre si através de pregos a 3 travessas de madeira de 115x7x4,5 cm. Totalmente instalado através da união dos vários tramos.
Inclui: Colocação dos tramos. União dos tramos.
Critério de medição de projeto: Comprimento medido segundo documentação gráfica de Projeto.
Critério de quantitativos de obra: Medir-se-á o comprimento realmente executado segundo especificações de Projeto.

| Código | Un | Descrição | Rendimento | Preço | Importância |
|---|---|---|---|---|---|
| mt52dlv040d | m | Passadiço peatonal rígido de 120 cm de largura, formado por pranchas de madeira de pinho tratada em autoclave, de 120x9,5x2 cm, unidas entre si através de pregos a 3 travessas de madeira de 115x7x4,5 cm. (material) | 1.000 | 427.09 | 427.09 |
| mo041 | h | Oficial de obras de construção civil. (mão de obra) | 0.489 | 32.24 | 15.77 |
| mo087 | h | Ajudante de obras de construção civil. (mão de obra) | 0.489 | 30.23 | 14.78 |
| % | % | Custos diretos complementares | 2 % | 457.64 | 9.15 |
|  |  | Custos diretos |  |  | 466.79 |
