# Perfilamento e refinamento de taludes, com meios mecânicos

- Propriedade do ficheiro: CYPE Ingenieros S.A.
- Formato: FIEBDC-3/2016
- Programa: Gerador de preços para construção civil. CYPE Ingenieros, S.A.
- Data: 14/02/2025
- Âmbito geográfico: Brasil
- Moeda: BRL
- Custos indiretos: 3 %
- Despesas gerais: 13 %
- Lucro: 6 %
- IVA: 17 %

## A Preparação do terreno

### AC Movimento de terras em obra civil

#### ACP Perfilamentos, refinamentos e nivelamentos

**ACP010** m² Perfilamento e refinamento de taludes, com meios mecânicos.
Perfilamento e refinamento de taludes de corte, de até 3 m de altura, em rocha, com meios mecânicos.
Inclui: Preparação da zona de trabalho. Localização dos pontos topográficos. Execução do perfilamento e do refinamento.
Critério de medição de projeto: Superfície medida segundo documentação gráfica de Projeto.
Critério de quantitativos de obra: Medir-se-á a superfície realmente executada segundo especificações de Projeto.

| Código | Un | Descrição | Rendimento | Preço | Importância |
|---|---|---|---|---|---|
| mq01ret030c | h | Retroescavadeira sobre pneus, de 74 kW, com martelo rompedor. (equipamento) | 0.031 | 262.46 | 8.136 |
| % | % | Custos diretos complementares | 2 % | 8.136 | 0.163 |
|  |  | Custos diretos |  |  | 8.299 |

Resíduos:
- escavação: ruo170504 Solos e rochas que não contêm substâncias perigosas. (componente de resíduo); rendimento 55.8 kg; Código LER 17 05 04; Massa do elemento 1 kg; Volume 0.000625 m3
