# Sistema aéreo de ancoragem para fixação de árvore

- Propriedade do ficheiro: CYPE Ingenieros S.A.
- Formato: FIEBDC-3/2016
- Programa: Gerador de preços para construção civil. CYPE Ingenieros, S.A.
- Data: 27/09/2024
- Âmbito geográfico: Brasil
- Moeda: BRL
- Custos indiretos: 3 %
- Despesas gerais: 13 %
- Lucro: 6 %
- IVA: 17 %

## J Jardinagem

### JD Sistemas de drenagem, fixação e proteção

#### JDS Sistemas de ancoragen

**JDS020** Un Sistema aéreo de ancoragem para fixação de árvore.
Sistema aéreo de ancoragem para fixação de árvore com diâmetro de tronco menor que 10 cm, formado por três cabos de aço galvanizado, de 3,5 m de comprimento, com tensor em um dos seus extremos e ancoragem para embutir no terreno no outro extremo e três jogos de cabos de aço, de 5 m de comprimento, com linga e manguito de neoprene para fixar o tronco da árvore desde este extremo e tensioná-lo através do tensor que incorpora o cabo que fica embutido no terreno.
Inclui: Colocação do sistema de ancoragem. Fixação do sistema ao tronco da árvore. Tensionado.
Critério de medição de projeto: Número de unidades previstas, segundo documentação gráfica de Projeto.
Critério de quantitativos de obra: Medir-se-á o número de unidades realmente executadas segundo especificações de Projeto.

| Código | Un | Descrição | Rendimento | Preço | Importância |
|---|---|---|---|---|---|
| mt48adp020a | Un | Kit de ancoragem para fixação de árvore, com diâmetro de tronco menor que 10 cm, composto por três cabos de aço galvanizado, de 3,5 m de comprimento, com tensor em um dos seus extremos e ancoragem para embutir no terreno no outro extremo e três jogos de cabos de aço, de 5 m de comprimento, com linga e manguito de neoprene. (material) | 1 | 93.36 | 93.360 |
| mo040 | h | Jardineiro. (mão de obra) | 0.23 | 32.24 | 7.415 |
| mo115 | h | Operário jardineiro. (mão de obra) | 1.379 | 27.81 | 38.350 |
| % | % | Custos diretos complementares | 2 % | 139.125 | 2.783 |
|  |  | Custos diretos |  |  | 141.908 |
