# Faixa corta-fogo de placas de gesso acartonado, para edifício de uso industrial. Sistema "KNAUF"

- Propriedade do ficheiro: CYPE INGENIEROS, S.A.
- Formato: FIEBDC-3/2002
- Âmbito geográfico: Brasil
- Moeda: BRL
- Custos indiretos: 3.00 %
- Despesas gerais: 13.00 %
- Lucro: 6.00 %
- IVA: 17.00 %

## I Instalações

### IO Contra incêndios

#### IOF Proteção passiva contra incêndios: faixas corta-fogo

**IOF023** m² Faixa corta-fogo de placas de gesso acartonado, para edifício de uso industrial. Sistema "KNAUF".
Faixa corta-fogo horizontal, de 1 m de largura, com uma resistência ao fogo EI 120, para edifício de uso industrial, fixada mecanicamente à parede de divisa com substrutura suporte, K224-FC.es 03 "KNAUF", composta por 2 placas de gesso acartonado reforçadas com tecido de fibra GM-F / 1200 / 2600 / 25 / com as bordas longitudinais quadrados, especiais Fireboard GM-F "KNAUF" com alma de gesso e faces revestidas com uma lâmina de fibra de vidro, fixadas à subestrutura suporte composta por canais e montantes, formando esquadros separados 750 mm entre si, conectores e mestras separadas 400 mm entre si. Inclusive parafusos para a fixação das placas, tiras de placas fixadas mecanicamente para a vedação perimetral e massa e fita para o tratamento de juntas.
Inclui: Marcação. Formação dos esquadros com canais e montantes. Colocação e fixação dos esquadros. Instalação de conectores. Colocação à pressão das mestras contra os conectores. Colocação e fixação dos perfis perimetrais. Preparação e corte das placas. Aparafusamento das placas aos perfis perimetrais e às mestras. Vedação do encontro da faixa corta-fogo com o muro perimetral. Tratamento de juntas.
Critério de medição de projeto: Superfície medida segundo documentação gráfica de Projeto.
Critério de quantitativos de obra: Medir-se-á a superfície realmente executada segundo especificações de Projeto.

| Código | Un | Descrição | Rendimento | Preço | Importância |
|---|---|---|---|---|---|
| mt12pak020b | m | Canal 75/40/0,7 mm GRC 0,7 "KNAUF" de aço Z4 (Z450) galvanizado especial, para sistema Aquapanel Outdoor. (material) | 3.130 | 9.87 | 30.89 |
| mt12pak030ha | m | Montante 75/50/0,7 mm GRC 0,7 "KNAUF" de aço Z4 (Z450) galvanizado especial, para sistema Aquapanel Outdoor. (material) | 1.170 | 11.39 | 13.33 |
| mt12pek020za | Un | Conector, para mestra 60/27, "KNAUF". (material) | 3.900 | 0.59 | 2.30 |
| mt12pfk011a | m | Mestra 60/27 "KNAUF", de chapa de aço galvanizado. (material) | 3.000 | 5.09 | 15.27 |
| mt12ptk010ba | Un | Parafuso LB "KNAUF" 3,5x9,5. (material) | 32.000 | 0.03 | 0.96 |
| mt12ptk010ab | Un | Parafuso LN "KNAUF" 3,5x11. (material) | 16.000 | 0.03 | 0.48 |
| mt12ptk030 | Un | Fixação "KNAUF" para concreto. (material) | 3.400 | 0.96 | 3.26 |
| mt12pfk012a | m | Perfil U 30/30 de chapa de aço galvanizado, "KNAUF", espessura 0,55 mm. (material) | 1.000 | 3.51 | 3.51 |
| mt12pmk010c | m² | Placa de gesso acartonado reforçada com tecido de fibra GM-F / 1200 / 2600 / 25 / com as bordas longitudinais quadrados, especial Fireboard GM-F "KNAUF" com alma de gesso e faces revestidas com uma lâmina de fibra de vidro; Euroclasse A1 de reação ao fogo. (material) | 2.200 | 67.29 | 148.04 |
| mt12ptk010ce | Un | Parafuso autoperfurante TN "KNAUF" 3,5x35. (material) | 17.000 | 0.03 | 0.51 |
| mt12ptk010ch | Un | Parafuso autoperfurante TN "KNAUF" 4,2x70. (material) | 17.000 | 0.10 | 1.70 |
| mt12pmk012a | kg | Massa de juntas Fireboard Spachtel "KNAUF", de pega normal (45 minutos), intervalo de temperatura de trabalho de 10 a 35°C, Euroclasse A1 de reação ao fogo, para aplicação manual com fita de juntas. (material) | 0.120 | 2.29 | 0.27 |
| mt12pmk013 | m | Fita de juntas Fireboard "KNAUF". (material) | 1.300 | 0.14 | 0.18 |
| mo011 | h | Montador. (mão de obra) | 0.314 | 40.91 | 12.85 |
| mo080 | h | Ajudante de montador. (mão de obra) | 0.314 | 30.23 | 9.49 |
| mo053 | h | Montador de pré-fabricados interiores. (mão de obra) | 0.314 | 33.54 | 10.53 |
| mo100 | h | Ajudante de montador de pré-fabricados interiores. (mão de obra) | 0.314 | 27.93 | 8.77 |
| % | % | Custos diretos complementares | 2 % | 262.34 | 5.25 |
|  |  | Custos diretos |  |  | 267.59 |
