# Sistema de escoramento e fôrmas para bloco de coroamento de tubulão

- Propriedade do ficheiro: CYPE INGENIEROS, S.A.
- Formato: FIEBDC-3/2002
- Âmbito geográfico: Brasil
- Moeda: BRL
- Custos indiretos: 3.00 %
- Despesas gerais: 13.00 %
- Lucro: 6.00 %
- IVA: 17.00 %

## C Fundações

### CE Blocos de coroamento

#### CET De tubulões

**CET020** m² Sistema de escoramento e fôrmas para bloco de coroamento de tubulão.
Montagem de sistema de escoramento e fôrmas recuperáveis de madeira, para bloco de coroamento de tubulão, formado por painéis de madeira compensada, resinados de 12 mm de espessura, amortizáveis em 12 utilizações, e posterior desmontagem do sistema de escoramento e fôrmas. Inclusive elementos de sustentação, fixação e escoramentos necessários para a sua estabilidade e líquido desmoldante MasterFinish RL 294 "MBCC de Sika", para evitar a aderência do concreto às fôrmas.
Inclui: Limpeza e preparação do plano de apoio. Marcação. Aplicação do líquido desmoldante. Montagem do sistema de escoramento e fôrmas. Colocação de elementos de sustentação, fixação e escoramento. Aprumo e nivelamento das fôrmas. Humidificação das fôrmas. Desmontagem do sistema de escoramento e fôrmas. Limpeza e armazenamento das fôrmas.
Critério de medição de projeto: Superfície de fôrmas em contato com o concreto, medida segundo documentação gráfica de Projeto.
Critério de quantitativos de obra: Medir-se-á a superfície de fôrmas em contato com o concreto realmente executada segundo especificações de Projeto.

| Código | Un | Descrição | Rendimento | Preço | Importância |
|---|---|---|---|---|---|
| mt08ebr010c | m² | Painel de madeira compensada, resinado de 12 mm de espessura, com faces e bordas retas revestidas com resina fenólica, segundo NBR ISO 1096. (material) | 0.092 | 16.93 | 1.56 |
| mt08ebr050 | m | Sarrafo de madeira serrada, de pinus (pinus spp), de 2,5x7 cm, de 2ª qualidade, segundo ABNT NBR 11700. (material) | 0.450 | 3.33 | 1.50 |
| mt08var050 | kg | Arame galvanizado para atar, de 1,30 mm de diâmetro. (material) | 0.120 | 3.79 | 0.45 |
| mt08var200c | kg | Pregos comuns 17x21 com cabeça, de 3 mm de diâmetro e 48 mm de comprimento. (material) | 0.050 | 4.32 | 0.22 |
| mt08dba010g | l | Agente desmoldante, à base de óleos especiais, emulsionante em água MasterFinish RL 294 "MBCC de Sika", para fôrmas metálicas, fenólicas ou de madeira. (material) | 0.030 | 4.70 | 0.14 |
| op00sie020 |  | Serra de disco fixo, para mesa de trabalho. | 1.000 | 0.00 | 0.00 |
| mo044 | h | Montador de fôrmas. (mão de obra) | 0.627 | 31.99 | 20.06 |
| mo091 | h | Ajudante de montador de fôrmas. (mão de obra) | 0.627 | 30.15 | 18.90 |
| % | % | Custos diretos complementares | 2 % | 42.83 | 0.86 |
|  |  | Custos diretos |  |  | 43.69 |
