# Injeção de resinas em fissuras em movimento, para reparação estrutural

- Propriedade do ficheiro: CYPE Ingenieros S.A.
- Formato: FIEBDC-3/2016
- Programa: Gerador de preços para construção civil. CYPE Ingenieros, S.A.
- Data: 26/09/2024
- Âmbito geográfico: Brasil
- Moeda: BRL
- Custos indiretos: 3 %
- Despesas gerais: 13 %
- Lucro: 6 %
- IVA: 17 %

## E Estruturas

### EH Concreto armado

#### EHY Reparações

**EHY067** m Injeção de resinas em fissuras em movimento, para reparação estrutural.
Injeção em fissura em movimento com calda fluida de dois componentes, de baixa viscosidade, à base de resina flexível de poliuretano, MasterInject 1330 "MBCC de Sika", com endurecedor, sem dissolventes, (rendimento: 0,5 kg/m), aplicada através de equipamento de injeção a baixa pressão, para reparação de estrutura de concreto.
Critérios considerados na determinação do preço da unidade de obra: O preço não inclui a limpeza do interior da fissura nem a colocação dos injetores.
Inclui: Pré-mistura dos componentes da calda. Ligação da mangueira com os injetores. Injeção mecânica da calda. Desconexão da mangueira. Limpeza superficial.
Critério de medição de projeto: Comprimento medido segundo documentação gráfica de Projeto.
Critério de quantitativos de obra: Medir-se-á o comprimento realmente executado segundo especificações de Projeto.

| Código | Un | Descrição | Rendimento | Preço | Importância |
|---|---|---|---|---|---|
| mt09reh136d | kg | Calda fluida de dois componentes, de baixa viscosidade, à base de resina flexível de poliuretano, MasterInject 1330 "MBCC de Sika", com endurecedor, sem dissolventes, como enchimento dúctil para injeção de fissuras activas, tanto secas como úmidas, de mais de 0,5 mm de largura, temperatura de aplicação entre 10°C e 30°C. (material) | 0.5 | 47.04 | 23.520 |
| mq06eim010 | h | Equipamento de injeção manual de argamassas fluidas e resinas. (equipamento) | 0.128 | 6.34 | 0.812 |
| mo020 | h | Pedreiro. (mão de obra) | 0.154 | 32.24 | 4.965 |
| mo112 | h | Servente de pedreiro. (mão de obra) | 0.154 | 28.03 | 4.317 |
| % | % | Custos diretos complementares | 2 % | 33.614 | 0.672 |
|  |  | Custos diretos |  |  | 34.286 |

Resíduos:
- colocação: mt09reh136d; fator de resíduo 0.03

## Recursos

**mt09reh136d** kg Calda fluida de dois componentes
Dados técnicos: Custo energético 86.761 MJ; Emissão de CO2 3.294 kg; Código LER 17 09 04; Massa do elemento 1 kg; Volume 0.000667 m3
Resíduos:
- embalagem: re170203 Plástico. (componente de resíduo); rendimento 0.003 kg; Código LER 17 02 03; Massa do elemento 1 kg; Volume 0.001667 m3
