# Equipamento ar-água, bomba de calor aerotérmica, para produção de água quente

- Propriedade do ficheiro: CYPE INGENIEROS, S.A.
- Formato: FIEBDC-3/2002
- Âmbito geográfico: Brasil
- Moeda: BRL
- Custos indiretos: 3.00 %
- Despesas gerais: 13.00 %
- Lucro: 6.00 %
- IVA: 17.00 %

## I Instalações

### IC Aquecimento, refrigeração, climatização e água quente

#### ICA Água quente

**ICA057** Un Equipamento ar-água, bomba de calor aerotérmica, para produção de água quente.
Equipamento ar-água, bomba de calor aerotérmica, para produção de água quente, formado por bomba de calor aerotérmica, ar-água, para produção de água quente, modelo Q-ton ESA30E(H)2-25 "MITSUBISHI HEAVY INDUSTRIES", refrigerante R744, potência calorífica nominal de 30 kW, COP 4,3, dimensões 1690x1350x720 mm, vazão de água máximo 8,97 l/min, consumo elétrico máximo 6,98 kW, pressão sonora 58 dBA, alimentação trifásica a 400 V, peso 375 kg, compressor de duas etapas (compressor de tipo rotativo para a primeira etapa e compressor de tipo scroll para a segunda etapa), limites operativos: entrada de ar entre -25°C e 43°C, entrada de água entre 5°C e 63°C, saída de água entre 60°C e 90°C, possibilidade de ligar até 16 unidades controladas por um único controle remoto, com reservatório de água quente, de aço vitrificado, de interior, de 500 litros, controle remoto por cabo, modelo RC-Q1EH2, kit de cablagem de válvula de 3 vias e sondas de temperatura, conjunto de duas sondas de temperatura para reservatório, válvula motorizada de 3 vias. Totalmente montado, ligado e colocado em funcionamento pela empresa instaladora para a verificação do seu correto funcionamento.
Critérios considerados na determinação do preço da unidade de obra: O preço não inclui os elementos anti-vibratórios de piso.
Inclui: Marcação do equipamento. Colocação e fixação do equipamento e dos seus acessórios. Ligação com as redes de abastecimento de água, elétrica e de coleta de condensados. Colocação em funcionamento.
Critério de medição de projeto: Número de unidades previstas, segundo documentação gráfica de Projeto.
Critério de quantitativos de obra: Medir-se-á o número de unidades realmente executadas segundo especificações de Projeto.

| Código | Un | Descrição | Rendimento | Preço | Importância |
|---|---|---|---|---|---|
| mt42mhi800a | Un | Bomba de calor aerotérmica, ar-água, para produção de água quente, modelo Q-ton ESA30E(H)2-25 "MITSUBISHI HEAVY INDUSTRIES", refrigerante R744, potência calorífica nominal de 30 kW, COP 4,3, dimensões 1690x1350x720 mm, vazão de água máximo 8,97 l/min, consumo elétrico máximo 6,98 kW, pressão sonora 58 dBA, alimentação trifásica a 400 V, peso 375 kg, compressor de duas etapas (compressor de tipo rotativo para a primeira etapa e compressor de tipo scroll para a segunda etapa), limites operativos: entrada de ar entre -25°C e 43°C, entrada de água entre 5°C e 63°C, saída de água entre 60°C e 90°C, possibilidade de ligar até 16 unidades controladas por um único controle remoto. (material) | 1.000 | 289817.21 | 289817.21 |
| mt42mhi820a | Un | Reservatório de água quente, de aço vitrificado, de interior, de 500 litros, para sistema Q-ton, "MITSUBISHI HEAVY INDUSTRIES", pressão máxima de trabalho 8 bar, com boca de inspeção, deflector na parte superior do reservatório, quatro bainhas para sondas, isolamento térmico de espuma de poliuretano e proteção catódica permanente, livre de manutenção. (material) | 1.000 | 28441.94 | 28441.94 |
| mt42mhi811a | Un | Kit de cablagem de válvula de 3 vias e sondas de temperatura, para sistema Q-ton, "MITSUBISHI HEAVY INDUSTRIES", de 20 m de comprimento. (material) | 1.000 | 6415.68 | 6415.68 |
| mt42mhi810a | Un | Controle remoto por cabo, modelo RC-Q1EH2, para sistema Q-ton, "MITSUBISHI HEAVY INDUSTRIES". (material) | 1.000 | 6596.49 | 6596.49 |
| mt42mhi812a | Un | Conjunto de duas sondas de temperatura para reservatório, para sistema Q-ton, "MITSUBISHI HEAVY INDUSTRIES". (material) | 1.000 | 2980.14 | 2980.14 |
| mt42mhi813a | Un | Válvula motorizada de 3 vias, para sistema Q-ton, "MITSUBISHI HEAVY INDUSTRIES". (material) | 1.000 | 8478.34 | 8478.34 |
| mt37sve010c | Un | Registro de esfera de latão niquelado para enroscar de 3/4". (material) | 2.000 | 21.81 | 43.62 |
| mo005 | h | Instalador de ar condicionado. (mão de obra) | 4.229 | 40.91 | 173.01 |
| mo104 | h | Ajudante de instalador de ar condicionado. (mão de obra) | 4.229 | 30.78 | 130.17 |
| % | % | Custos diretos complementares | 2 % | 343076.60 | 6861.53 |
|  |  | Custos diretos |  |  | 349938.13 |
