# Estaca pré-fabricada de concreto

- Propriedade do ficheiro: CYPE INGENIEROS, S.A.
- Formato: FIEBDC-3/2002
- Âmbito geográfico: Brasil
- Moeda: BRL
- Custos indiretos: 3.00 %
- Despesas gerais: 13.00 %
- Lucro: 6.00 %
- IVA: 17.00 %

## C Fundações

### CP Profundas

#### CPP Estacas pré-fabricadas

**CPP020** m Estaca pré-fabricada de concreto.
Estaca pré-fabricada de concreto protendido vibrado, de seção em estrela de 22,9 cm de diâmetro da circunferência circunscrita, de 10 m de comprimento máximo com uma carga admissível até 36 tf, com cravação por golpes da cabeça da estaca com martelo.
Inclui: Marcação e traçado do eixo da estaca. Levantamento da estaca. Cravação da estaca por golpes de martelo, com prévia colocação de capacete de aço no extremo superior destas. Pancadas até conseguir a nega pré-fixada.
Critério de medição de projeto: Comprimento medido segundo documentação gráfica de Projeto, desde a ponta até à face inferior do bloco de coroamento, considerando um incremento de 10% para previsão das oscilações reais que podem aparecer ao realizar a estacaria.
Critério de quantitativos de obra: Medir-se-á o comprimento da estaca realmente executada segundo especificações de Projeto, desde a ponta até à face inferior do bloco de coroamento.

| Código | Un | Descrição | Rendimento | Preço | Importância |
|---|---|---|---|---|---|
| mt07pph110dh | m | Estaca pré-fabricada de concreto protendido vibrado, de seção em estrela de 22,9 cm de diâmetro da circunferência circunscrita, de 10 m de comprimento máximo com uma carga admissível até 36 tf. (material) | 1.000 | 66.72 | 66.72 |
| mq03tab020 | h | Bate-estacas de queda livre e efeito simples. (equipamento) | 0.042 | 214.70 | 9.02 |
| mo089 | h | Ajudante de estruturas de concreto armado. (mão de obra) | 0.230 | 31.41 | 7.22 |
| % | % | Custos diretos complementares | 2 % | 82.96 | 1.66 |
|  |  | Custos diretos |  |  | 84.62 |
