# Estaca metálica

- Propriedade do ficheiro: CYPE INGENIEROS, S.A.
- Formato: FIEBDC-3/2002
- Âmbito geográfico: Brasil
- Moeda: BRL
- Custos indiretos: 3.00 %
- Despesas gerais: 13.00 %
- Lucro: 6.00 %
- IVA: 17.00 %

## C Fundações

### CP Profundas

#### CPP Estacas pré-fabricadas

**CPP100** m Estaca metálica.
Estaca metálica formada por perfil I 12" de aço A36, laminado a quente, com cravação por golpes da cabeça da estaca com martelo.
Inclui: Marcação e traçado do eixo da estaca. Levantamento da estaca. Cravação da estaca por golpes de martelo, com prévia colocação de capacete de aço no extremo superior destas. Pancadas até conseguir a nega pré-fixada.
Critério de medição de projeto: Comprimento medido segundo documentação gráfica de Projeto, desde a ponta até à face inferior do bloco de coroamento, considerando um incremento de 10% para previsão das oscilações reais que podem aparecer ao realizar a estacaria.
Critério de quantitativos de obra: Medir-se-á o comprimento da estaca realmente executada segundo especificações de Projeto, desde a ponta até à face inferior do bloco de coroamento.

| Código | Un | Descrição | Rendimento | Preço | Importância |
|---|---|---|---|---|---|
| mt07ala400b | kg | Perfil I 12" de aço A36, laminado a quente, de 304,8 mm de altura e massa nominal 60,6 kg/m, para aplicações estruturais, segundo ASTM A36. Elaborado em oficina e colocado em obra (material) | 60.600 | 3.92 | 237.55 |
| mq03tab020 | h | Bate-estacas de queda livre e efeito simples. (equipamento) | 0.220 | 201.86 | 44.41 |
| mo089 | h | Ajudante de estruturas de concreto armado. (mão de obra) | 0.272 | 30.15 | 8.20 |
| % | % | Custos diretos complementares | 2 % | 290.16 | 5.80 |
|  |  | Custos diretos |  |  | 295.96 |
