# Arrasamento de cabeça de tubulão de concreto armado

- Propriedade do ficheiro: CYPE INGENIEROS, S.A.
- Formato: FIEBDC-3/2002
- Âmbito geográfico: Brasil
- Moeda: BRL
- Custos indiretos: 3.00 %
- Despesas gerais: 13.00 %
- Lucro: 6.00 %
- IVA: 17.00 %

## C Fundações

### CP Profundas

#### CPT Tubulões

**CPT200** Un Arrasamento de cabeça de tubulão de concreto armado.
Arrasamento de cabeça de tubulão de concreto armado, de 80 cm de diâmetro, através do picagem do concreto da cabeça do tubulão que não reúne as características mecânicas necessárias, com compressor com martelo pneumático, e carga dos escombros procedentes do arrasamento em caminhão ou caçamba.
Inclui: Arrasamento. Dobragem de armaduras. Limpeza e carga do entulho procedente do saneamento da cabeça em caminhão ou caçamba.
Critério de medição de projeto: Número de unidades previstas, segundo documentação gráfica de Projeto.
Critério de quantitativos de obra: Medir-se-á o número de unidades realmente executadas segundo especificações de Projeto.

| Código | Un | Descrição | Rendimento | Preço | Importância |
|---|---|---|---|---|---|
| mq05pdm010c | h | Compressor portátil elétrico 9 m³/min de vazão. (equipamento) | 1.679 | 50.50 | 84.79 |
| mq05mai030 | h | Martelo pneumático. (equipamento) | 3.357 | 16.81 | 56.43 |
| mq01exn010i | h | Miniretroescavadeira sobre pneus, de 37,5 kW. (equipamento) | 0.006 | 188.26 | 1.13 |
| mo112 | h | Servente de pedreiro. (mão de obra) | 3.702 | 28.03 | 103.77 |
| mo113 | h | Auxiliar de serviços gerais. (mão de obra) | 1.287 | 27.81 | 35.79 |
| % | % | Custos diretos complementares | 2 % | 281.91 | 5.64 |
|  |  | Custos diretos |  |  | 287.55 |
