# Barreira infravermelha para exterior

- Propriedade do ficheiro: CYPE INGENIEROS, S.A.
- Formato: FIEBDC-3/2002
- Âmbito geográfico: Brasil
- Moeda: BRL
- Custos indiretos: 3.00 %
- Despesas gerais: 13.00 %
- Lucro: 6.00 %
- IVA: 17.00 %

## I Instalações

### ID Segurança

#### IDB Barreiras

**IDB020** Un Barreira infravermelha para exterior.
Barreira de infravermelhos para exterior, formada por emissor e receptor, com alcance máximo de 60 m, com tecnologia óptica, 2 feixes, elevado nível de sensibilidade, regulação do tempo de interrupção do feixe, alinhamento óptico simples e proteção anti-desmontagem, com postes de fixação de 1,5 m de altura.
Inclui: Marcação. Colocação dos postes. Montagem, ligação e verificação do seu correto funcionamento.
Critério de medição de projeto: Número de unidades previstas, segundo documentação gráfica de Projeto.
Critério de quantitativos de obra: Medir-se-á o número de unidades realmente executadas segundo especificações de Projeto.

| Código | Un | Descrição | Rendimento | Preço | Importância |
|---|---|---|---|---|---|
| mt41ing020a | Un | Barreira de infravermelhos para exterior, formada por emissor e receptor, com alcance máximo de 60 m, com tecnologia óptica, 2 feixes, elevado nível de sensibilidade, regulação do tempo de interrupção do feixe, alinhamento óptico simples e proteção anti-desmontagem. (material) | 1.000 | 941.93 | 941.93 |
| mt41ing031 | Un | Postes de fixação de aço galvanizado para barreira de infravermelhos ou de microondas, de 1,5 m de altura. (material) | 2.000 | 922.09 | 1844.18 |
| mo006 | h | Instalador de redes e equipamentos de detecção e segurança. (mão de obra) | 0.470 | 40.91 | 19.23 |
| mo105 | h | Ajudante de instalador de redes e equipamentos de detecção e segurança. (mão de obra) | 0.470 | 30.78 | 14.47 |
| % | % | Custos diretos complementares | 2 % | 2819.81 | 56.40 |
|  |  | Custos diretos |  |  | 2876.21 |
