# Duto para a captação do radão

- Propriedade do ficheiro: CYPE INGENIEROS, S.A.
- Formato: FIEBDC-3/2002
- Âmbito geográfico: Brasil
- Moeda: BRL
- Custos indiretos: 3.00 %
- Despesas gerais: 13.00 %
- Lucro: 6.00 %
- IVA: 17.00 %

## I Instalações

### IN Proteção contra o radão

#### IND Despressurização do terreno

**IND020** m Duto para a captação do radão.
Duto para a captação do radão, formada por tubo corrugado de polietileno de alta densidade (PEAD/HDPE) cor preta, de 125 mm de diâmetro nominal, com perfuração total a 360° no vale do corrugado.
Critérios considerados na determinação do preço da unidade de obra: O preço não inclui a escavação nem o enchimento posterior.
Inclui: Marcação do traçado do duto. Ligação e verificação do seu correto funcionamento.
Critério de medição de projeto: Comprimento medido segundo documentação gráfica de Projeto.
Critério de quantitativos de obra: Medir-se-á o comprimento realmente executado segundo especificações de Projeto.

| Código | Un | Descrição | Rendimento | Preço | Importância |
|---|---|---|---|---|---|
| mt41tcr010b | m | Tubo corrugado de polietileno de alta densidade (PEAD/HDPE) cor preta, de 125 mm de diâmetro nominal, com perfuração total a 360° no vale do corrugado, fornecido em rolos de 50 m, para a captação do radão. (material) | 1.020 | 47.80 | 48.76 |
| mo011 | h | Montador. (mão de obra) | 0.063 | 40.91 | 2.58 |
| mo080 | h | Ajudante de montador. (mão de obra) | 0.063 | 30.23 | 1.90 |
| % | % | Custos diretos complementares | 2 % | 53.24 | 1.06 |
|  |  | Custos diretos |  |  | 54.30 |
