# Revestimento interior com peças irregulares de pedra natural. Colocação em camada fina

- Propriedade do ficheiro: CYPE INGENIEROS, S.A.
- Formato: FIEBDC-3/2002
- Âmbito geográfico: Brasil
- Moeda: BRL
- Custos indiretos: 3.00 %
- Despesas gerais: 13.00 %
- Lucro: 6.00 %
- IVA: 17.00 %

## R Revestimentos e forros

### RA De peças rígidas em paramentos verticais

#### RAP De pedra natural

**RAP154** m² Revestimento interior com peças irregulares de pedra natural. Colocação em camada fina.
Revestimento interior peças irregulares de pedra Lagoa Santa, de entre 1,5 e 2,5 cm de espessura, acabamento natural. SUPORTE: paramento, vertical, de mais de 3 m de altura. COLOCAÇÃO: em camada fina com argamassa colante para assentamento de pedras naturais rústicas. REJUNTAMENTO: com o mesmo material.
Inclui: Preparação da superfície suporte. Marcação dos níveis, da disposição de peças e das juntas. Preparação e aplicação do material de colocação. Colocação das peças. Rejuntamento. Acabamento e limpeza final.
Critério de medição de projeto: Superfície medida segundo documentação gráfica de Projeto, descontando as aberturas de superfície maior de 1 m², adicionando em alternativa a superfície da parte interior da abertura, correspondente ao desenvolvimento de ombreiras e padieiras. Não foi incrementada a medição por perdas, uma vez que na composição se considerou 5% a mais.
Critério de quantitativos de obra: Medir-se-á a superfície realmente executada segundo especificações de Projeto, descontando as aberturas de superfície maior de 1 m², adicionando em alternativa a superfície da parte interior da abertura, correspondente ao desenvolvimento de ombreiras e padieiras.

| Código | Un | Descrição | Rendimento | Preço | Importância |
|---|---|---|---|---|---|
| mt19pbr030i | m² | Peças irregulares de pedra Lagoa Santa, de entre 1,5 e 2,5 cm de espessura, acabamento natural. (material) | 1.050 | 27.00 | 28.35 |
| mt09mcr350f | kg | Argamassa colante para assentamento de pedras naturais rústicas em ambientes interiores, composta de cimento cinza, areia de quartzo, aditivos e polímeros, densidade 1500 kg/m³. (material) | 5.200 | 4.34 | 22.57 |
| mt08aaa010a | m³ | Água. (material) | 0.002 | 3.83 | 0.01 |
| op00sie030 |  | Serra de disco de diamante, para mesa de trabalho, de corte úmido. | 1.000 | 0.00 | 0.00 |
| mo022 | h | Colocador de pedra natural. (mão de obra) | 1.310 | 33.34 | 43.68 |
| mo060 | h | Ajudante de colocador de pedra natural. (mão de obra) | 1.310 | 31.49 | 41.25 |
| % | % | Custos diretos complementares | 2 % | 135.86 | 2.72 |
|  |  | Custos diretos |  |  | 138.58 |
