# Forro contínuo de placas de gesso natural

- Propriedade do ficheiro: CYPE INGENIEROS, S.A.
- Formato: FIEBDC-3/2002
- Âmbito geográfico: Brasil
- Moeda: BRL
- Custos indiretos: 3.00 %
- Despesas gerais: 13.00 %
- Lucro: 6.00 %
- IVA: 17.00 %

## R Revestimentos e forros

### RT Forros em interiores

#### RTN Contínuos, de placas de gesso natural

**RTN002** m² Forro contínuo de placas de gesso natural.
Forro contínuo suspenso, situado a uma altura menor de 4 m, constituído por: SUPORTES VERTICAIS: arame galvanizado; PLACAS: placas de gesso natural de 600x600x12 mm, de superfície lisa, com as bordas macho-fêmea. Inclusive parafusos, reforços com fibras de sisal e massa para o tratamento de juntas.
Inclui: Sinalização dos pontos de ancoragem à laje ou elemento de suporte. Corte das placas. Colocação das placas. Execução de reforços dos encontros entre placas. Resolução de encontros e pontos singulares. Tratamento de juntas.
Critério de medição de projeto: Superfície medida entre paramentos, segundo documentação gráfica de Projeto, sem descontar aberturas para instalações.
Critério de quantitativos de obra: Medir-se-á a superfície realmente executada segundo especificações de Projeto, sem deduzir as aberturas de superfície menor de 1 m².

| Código | Un | Descrição | Rendimento | Preço | Importância |
|---|---|---|---|---|---|
| mt12pnb010a | m² | Placa de gesso natural de 600x600x12 mm, de superfície lisa, com as bordas macho-fêmea, para forros contínuos, segundo ABNT NBR 16382. (material) | 1.050 | 12.28 | 12.89 |
| mt08var050 | kg | Arame galvanizado para atar, de 1,30 mm de diâmetro. (material) | 0.018 | 3.83 | 0.07 |
| mt08var202bh | Un | Parafuso autoatarraxante de aço zincado com cabeça panela e fenda Philips, de 3,5 mm de diâmetro e 32 mm de comprimento. (material) | 2.778 | 0.72 | 2.00 |
| mt08var203a | Un | Bucha de expansão Nº 6 de polietileno de alta densidade. (material) | 2.778 | 0.69 | 1.92 |
| mt09pye040b | kg | Gesso de pega rápida (30 minutos) para fundição, segundo ABNT NBR 13207. (material) | 0.300 | 0.73 | 0.22 |
| mt12pnb020 | kg | Fibra de sisal. (material) | 0.100 | 11.20 | 1.12 |
| op00fre010 |  | Fresadora. | 1.000 | 0.00 | 0.00 |
| op00ato010 |  | Parafusadeira. | 1.000 | 0.00 | 0.00 |
| mo015 | h | Montador de forros. (mão de obra) | 0.523 | 34.52 | 18.05 |
| mo082 | h | Ajudante de montador de forros. (mão de obra) | 0.523 | 29.06 | 15.20 |
| % | % | Custos diretos complementares | 2 % | 51.47 | 1.03 |
|  |  | Custos diretos |  |  | 52.50 |
