# Protetor lateral para radiador, de espuma de poliuretano de alta densidade

- Propriedade do ficheiro: CYPE INGENIEROS, S.A.
- Formato: FIEBDC-3/2002
- Âmbito geográfico: Brasil
- Moeda: BRL
- Custos indiretos: 3.00 %
- Despesas gerais: 13.00 %
- Lucro: 6.00 %
- IVA: 17.00 %

## S Sinalização e equipamento

### SD Proteções

#### SDA Protetores para radiadores

**SDA010** Un Protetor lateral para radiador, de espuma de poliuretano de alta densidade.
Protetor lateral para radiador, de espuma de poliuretano de alta densidade, em forma de "L", de 50 mm de espessura, com recobrimento de PVC, cor a escolher. Colocação em obra: à pressão no radiador com um perfil autocolante e aparafusado à superfície suporte com um perfil de alumínio.
Inclui: Marcação. Montagem e fixação.
Critério de medição de projeto: Número de unidades previstas, segundo documentação gráfica de Projeto.
Critério de quantitativos de obra: Medir-se-á o número de unidades realmente colocadas segundo especificações de Projeto.

| Código | Un | Descrição | Rendimento | Preço | Importância |
|---|---|---|---|---|---|
| mt53pdi110a | Un | Protetor lateral para radiador, de espuma de poliuretano de alta densidade, em forma de "L", de 50 mm de espessura, com recobrimento de PVC, cor a escolher, com um perfil autocolante para colocar à pressão no radiador e um perfil de alumínio para aparafusar à superfície suporte, Euroclasse B-s1, d0 de reação ao fogo. (material) | 1.000 | 183.51 | 183.51 |
| mt26aaa240da | Un | Bucha de nylon com parafuso de cabeça escareada, de aço inoxidável AISI 304, de 6 mm de diâmetro e 35 mm de comprimento. (material) | 3.000 | 0.67 | 2.01 |
| op00ato010 |  | Parafusadeira. | 1.000 | 0.00 | 0.00 |
| mo080 | h | Ajudante de montador. (mão de obra) | 0.105 | 30.23 | 3.17 |
| % | % | Custos diretos complementares | 2 % | 188.69 | 3.77 |
|  |  | Custos diretos |  |  | 192.46 |
