# Protetor de esquinas, de espuma de poliuretano de alta densidade, para exterior

- Propriedade do ficheiro: CYPE INGENIEROS, S.A.
- Formato: FIEBDC-3/2002
- Âmbito geográfico: Brasil
- Moeda: BRL
- Custos indiretos: 3.00 %
- Despesas gerais: 13.00 %
- Lucro: 6.00 %
- IVA: 17.00 %

## S Sinalização e equipamento

### SD Proteções

#### SDC Protetores de esquinas

**SDC030** Un Protetor de esquinas, de espuma de poliuretano de alta densidade, para exterior.
Protetor de esquinas a 90°, de espuma de poliuretano de alta densidade, para exterior, com abas de 90x90 mm, 10 mm de espessura e 1200 mm de comprimento, com recobrimento de PVC, cor a escolher, e abas reforçadas nos seus extremos. Colocação em obra: com buchas e parafusos.
Inclui: Limpeza e preparação da superfície. Marcação. Colocação da proteção.
Critério de medição de projeto: Número de unidades previstas, segundo documentação gráfica de Projeto.
Critério de quantitativos de obra: Medir-se-á o número de unidades realmente colocadas segundo especificações de Projeto.

| Código | Un | Descrição | Rendimento | Preço | Importância |
|---|---|---|---|---|---|
| mt53pdi036a | Un | Protetor de esquinas a 90°, de espuma de poliuretano de alta densidade, para exterior, com abas de 90x90 mm, 10 mm de espessura e 1200 mm de comprimento, com recobrimento de PVC, cor a escolher, repelente da água e abas reforçadas nos seus extremos, com furos para aparafusar à superfície suporte. (material) | 1.000 | 89.48 | 89.48 |
| mt26aaa240da | Un | Bucha de nylon com parafuso de cabeça escareada, de aço inoxidável AISI 304, de 6 mm de diâmetro e 35 mm de comprimento. (material) | 3.000 | 0.67 | 2.01 |
| op00ato010 |  | Parafusadeira. | 1.000 | 0.00 | 0.00 |
| mo011 | h | Montador. (mão de obra) | 0.052 | 40.91 | 2.13 |
| mo080 | h | Ajudante de montador. (mão de obra) | 0.052 | 30.23 | 1.57 |
| % | % | Custos diretos complementares | 2 % | 95.19 | 1.90 |
|  |  | Custos diretos |  |  | 97.09 |
