# Prego tátil anti-deslizante de aço

- Propriedade do ficheiro: CYPE INGENIEROS, S.A.
- Formato: FIEBDC-3/2002
- Âmbito geográfico: Brasil
- Moeda: BRL
- Custos indiretos: 3.00 %
- Despesas gerais: 13.00 %
- Lucro: 6.00 %
- IVA: 17.00 %

## S Sinalização e equipamento

### ST Sistemas para pisos tácteis

#### STB Pregos

**STB010** Un Prego tátil anti-deslizante de aço.
Prego tátil anti-deslizante de aço zincado, de 25 mm de diâmetro e 5 mm de altura, com perno de 17,5 mm de comprimento, embutido em orifício realizado no piso, através da utilização de um molde.
Inclui: Marcação e fixação do molde ao piso. Execução da perfuração. Limpeza do pó resultante. Fixação do prego tátil no piso através de pancadas. Limpeza dos restos sobrantes.
Critério de medição de projeto: Número de unidades previstas, segundo documentação gráfica de Projeto.
Critério de quantitativos de obra: Medir-se-á o número de unidades realmente colocadas segundo especificações de Projeto.

| Código | Un | Descrição | Rendimento | Preço | Importância |
|---|---|---|---|---|---|
| mt47pta030a | Un | Prego tátil anti-deslizante de aço zincado, de 25 mm de diâmetro e 5 mm de altura, com perno de 17,5 mm de comprimento, para embutir através de pancadas no piso. (material) | 1.000 | 4.25 | 4.25 |
| mt47pta020 | m² | Molde reutilizável para montagem de pisos tácteis. (material) | 0.005 | 394.55 | 1.97 |
| mt27wav030 | m | Fita de papel de 5 cm de largura. (material) | 0.100 | 0.23 | 0.02 |
| op00tal010 |  | Furadeira. | 1.000 | 0.00 | 0.00 |
| mo080 | h | Ajudante de montador. (mão de obra) | 0.010 | 30.23 | 0.30 |
| % | % | Custos diretos complementares | 2 % | 6.54 | 0.13 |
|  |  | Custos diretos |  |  | 6.67 |
