# Porta de inspeção para instalações, de alumínio

- Propriedade do ficheiro: CYPE Ingenieros S.A.
- Formato: FIEBDC-3/2016
- Programa: Gerador de preços para construção civil. CYPE Ingenieros, S.A.
- Data: 27/09/2024
- Âmbito geográfico: Brasil
- Moeda: BRL
- Custos indiretos: 3 %
- Despesas gerais: 13 %
- Lucro: 6 %
- IVA: 17 %

## L Esquadrias, vidros e proteções solares

### LR Portas de inspeção para instalações

#### LRL De alumínio

**LRL010** m² Porta de inspeção para instalações, de alumínio.
Porta de inspeção para instalações, de três ou mais folhas, de alumínio anodizado cor bronze, formada por chapa opaca de 1,5 mm de espessura nas folhas e perfis extrudidos de 40x40 cm de seção no marco, com marca de qualidade EWAA-EURAS (QUALANOD). Inclusive ferragens de pendurar e de fecho, parafusos de aço inoxidável, ganchos de fixação, fechadura triangular, grelhas de ventilação e silicone neutro para a vedação das juntas perimetrais.
Inclui: Marcação de pontos de fixação e aprumo do marco. Fixação do marco ao paramento. Vedação de juntas. Colocação da porta de inspeção. Colocação de ferragens de fecho e acessórios.
Critério de medição de projeto: Superfície da abertura a fechar, medida segundo documentação gráfica de Projeto.
Critério de quantitativos de obra: Medir-se-á, com as dimensões da abertura, a superfície realmente executada segundo especificações de Projeto.

| Código | Un | Descrição | Rendimento | Preço | Importância |
|---|---|---|---|---|---|
| mt25pfb011l | m² | Porta de inspeção para instalações, de três ou mais folhas, de alumínio anodizado cor bronze, formada por chapa opaca de 1,5 mm de espessura nas folhas e perfis extrudidos de 40x40 cm de seção no marco, com marca de qualidade EWAA-EURAS (QUALANOD), inclusive ferragens de pendurar e de fecho, parafusos de aço inoxidável, ganchos de fixação, fechadura triangular, grelhas de ventilação e silicone neutro para a vedação das juntas perimetrais. (material) | 1 | 248.95 | 248.950 |
| mt22www050b | Un | Cartucho de 300 ml de silicone neutro oxímico, de elasticidade permanente e cura rápida, cor cinza, intervalo de temperatura de trabalho de -60 a 150°C, com resistência aos raios UV, dureza Shore A aproximada de 22, segundo ISO 868 e alongamento na ruptura >= 800%, segundo ISO 8339. (material) | 0.16 | 12.98 | 2.077 |
| mo020 | h | Pedreiro. (mão de obra) | 0.178 | 32.24 | 5.739 |
| mo077 | h | Ajudante de pedreiro. (mão de obra) | 0.178 | 30.23 | 5.381 |
| % | % | Custos diretos complementares | 2 % | 262.147 | 5.243 |
|  |  | Custos diretos |  |  | 267.390 |

Resíduos:
- colocação: mt22www050b; fator de resíduo 0.06

## Recursos

**mt25pfb011l** m² Porta de inspeção para instalações
Dados técnicos: Custo energético 2498.087 MJ; Emissão de CO2 186.629 kg
Resíduos:
- embalagem: re150101 Embalagens de papel e cartão. (componente de resíduo); rendimento 0.11 kg; Código LER 15 01 01; Massa do elemento 1 kg; Volume 0.001333 m3
- embalagem: re170201 Madeira. (componente de resíduo); rendimento 0.062 kg; Código LER 17 02 01; Massa do elemento 1 kg; Volume 0.000909 m3
- embalagem: re170203 Plástico. (componente de resíduo); rendimento 0.075 kg; Código LER 17 02 03; Massa do elemento 1 kg; Volume 0.001667 m3
- embalagem: re170604 Materiais de isolamento que não contêm substâncias perigosas. (componente de resíduo); rendimento 0.015 kg; Código LER 17 06 04; Massa do elemento 1 kg; Volume 0.001667 m3

**mt22www050b** Un Cartucho de 300 ml de silicone neutro oxímico
Dados técnicos: Custo energético 72.640 MJ; Emissão de CO2 3.072 kg; Código LER 17 09 04; Massa do elemento 0.366 kg; Volume 0.000244 m3
Resíduos:
- embalagem: re170203 Plástico; rendimento 0.1 kg
