# Revestimento interior com peças de pedra natural. Colocação em camada fina

- Propriedade do ficheiro: CYPE Ingenieros S.A.
- Formato: FIEBDC-3/2016
- Programa: Gerador de preços para construção civil. CYPE Ingenieros, S.A.
- Data: 18/06/2025
- Âmbito geográfico: Brasil
- Moeda: BRL
- Custos indiretos: 3 %
- Despesas gerais: 13 %
- Lucro: 6 %
- IVA: 17 %

## R Revestimentos e forros

### RA De peças rígidas em paramentos verticais

#### RAP De pedra natural

**RAP004** m² Revestimento interior com peças de pedra natural. Colocação em camada fina.
Revestimento interior com peças de granito Cinza Andorinha, de 30x30x2 cm, acabamento polido. SUPORTE: paramento, vertical, até 3 m de altura. COLOCAÇÃO: em camada fina com argamassa colante tipo ACII, composta de cimento cinza, areia de quartzo, aditivos e polímeros, densidade 1500 kg/m³ e reforço com grampos de arame galvanizado fixados no tardoz das placas com massa plástica e ancorados em tela soldada de aço galvanizado fixada ao paramento através de chumbadores parabolt. REJUNTAMENTO: com rejuntamento com argamassa de rejuntamento cimentícia tipo II, cor bege, para juntas entre 2 e 10 mm.
Inclui: Preparação da superfície suporte. Marcação dos níveis, da disposição de peças e das juntas. Corte das peças. Colocação dos grampos. Colocação da malha. Preparação e aplicação do material de colocação. Formação de juntas de movimento. Colocação das peças. Rejuntamento. Acabamento e limpeza final.
Critério de medição de projeto: Superfície medida segundo documentação gráfica de Projeto, descontando as aberturas de superfície maior de 1 m², adicionando em alternativa a superfície da parte interior da abertura, correspondente ao desenvolvimento de ombreiras e padieiras. Não foi incrementada a medição por perdas, uma vez que na composição se considerou 5% a mais.
Critério de quantitativos de obra: Medir-se-á a superfície realmente executada segundo especificações de Projeto, descontando as aberturas de superfície maior de 1 m², adicionando em alternativa a superfície da parte interior da abertura, correspondente ao desenvolvimento de ombreiras e padieiras.

| Código | Un | Descrição | Rendimento | Preço | Importância |
|---|---|---|---|---|---|
| mt19pbr010draaa | m² | Peça de granito Cinza Andorinha, de 30x30x2 cm, acabamento polido. (material) | 1.05 | 222.82 | 233.961 |
| mt09mcr350b | kg | Argamassa colante tipo ACII, composta de cimento cinza, areia de quartzo, aditivos e polímeros, densidade 1500 kg/m³, segundo ABNT NBR 14081. (material) | 8 | 1.16 | 9.280 |
| mt09mcr360af | kg | Argamassa de rejuntamento cimentícia tipo II, cor bege, para juntas entre 2 e 10 mm e utilização em ambientes interiores e exteriores, composta de cimento cinza, cargas minerais, pigmentos e aditivos, segundo ABNT NBR 14992. (material) | 0.482 | 4.1 | 1.976 |
| mt09var055a | m² | Tela soldada, com malha de 25x25 mm, de fios de 1,24 mm de diâmetro, de aço galvanizado, para reforço de revestimentos em paramentos verticais. (material) | 1.05 | 9.66 | 10.143 |
| mt08var050 | kg | Arame galvanizado para atar, de 1,30 mm de diâmetro. (material) | 0.111 | 3.83 | 0.425 |
| mt19anb020 | kg | Massa plástica adesiva, composta de resinas de poliéster e cargas minerais, para pedra natural. (material) | 0.311 | 31.78 | 9.884 |
| mt19anb030aa | Un | Chumbador parabolt de 1/4" de diâmetro e 1 3/4" de comprimento com porca e arruela. (material) | 9 | 1.25 | 11.250 |
| mt18acc050b | Un | Cruzetas de PVC para separação entre 3 e 15 mm. (material) | 11.111 | 0.07 | 0.778 |
| mt08aaa010a | m³ | Água. (material) | 0.003 | 3.83 | 0.011 |
| mo022 | h | Colocador de pedra natural. (mão de obra) | 1.335 | 33.34 | 44.509 |
| mo060 | h | Ajudante de colocador de pedra natural. (mão de obra) | 0.561 | 31.49 | 17.666 |
| % | % | Custos diretos complementares | 2 % | 339.883 | 6.798 |
|  |  | Custos diretos |  |  | 346.681 |

Resíduos:
- colocação: mt09mcr350b; fator de resíduo 0.07
- colocação: mt09mcr360af; fator de resíduo 0.07
- colocação: mt08var050 Arame galvanizado para atar, de 1,30 mm de diâmetro; fator de resíduo 0.0038

## Recursos

**mt09mcr350b** kg Argamassa colante tipo ACII
Dados técnicos: Custo energético 2.251 MJ; Emissão de CO2 0.184 kg; Código LER 17 09 04; Massa do elemento 1 kg; Volume 0.000667 m3
Resíduos:
- embalagem: re170203 Plástico. (componente de resíduo); rendimento 0.003 kg; Código LER 17 02 03; Massa do elemento 1 kg; Volume 0.001667 m3

**mt09mcr360af** kg Argamassa de rejuntamento cimentícia tipo II
Dados técnicos: Custo energético 7.725 MJ; Emissão de CO2 0.576 kg; Código LER 17 09 04; Massa do elemento 1 kg; Volume 0.000667 m3
Resíduos:
- embalagem: re150101 Embalagens de papel e cartão. (componente de resíduo); rendimento 0.02 kg; Código LER 15 01 01; Massa do elemento 1 kg; Volume 0.001333 m3
- embalagem: re170201 Madeira. (componente de resíduo); rendimento 0.005 kg; Código LER 17 02 01; Massa do elemento 1 kg; Volume 0.000909 m3
- embalagem: re170203 Plástico; rendimento 0.008 kg

**mt08var050** kg Arame galvanizado para atar, de 1,30 mm de diâmetro
Dados técnicos: Custo energético 25.100 MJ; Emissão de CO2 2.560 kg; Código LER 17 04 05; Massa do elemento 1 kg; Volume 0.000476 m3

**mt08aaa010a** m³ Água
Dados técnicos: Custo energético 60.000 MJ; Emissão de CO2 30.000 kg
