# Protetor para pilar, de espuma de poliuretano de alta densidade

- Propriedade do ficheiro: CYPE Ingenieros S.A.
- Formato: FIEBDC-3/2016
- Programa: Gerador de preços para construção civil. CYPE Ingenieros, S.A.
- Data: 14/02/2025
- Âmbito geográfico: Brasil
- Moeda: BRL
- Custos indiretos: 3 %
- Despesas gerais: 13 %
- Lucro: 6 %
- IVA: 17 %

## S Sinalização e equipamento

### SD Proteções

#### SDL Protetores para pilares

**SDL010** m² Protetor para pilar, de espuma de poliuretano de alta densidade.
Protetor para pilar retangular, de espuma de poliuretano de alta densidade, de 50 mm de espessura, com recobrimento de PVC, cor a escolher. Colocação em obra: fixado à superfície suporte com cremalheira oculta e fita de velcro.
Inclui: Marcação. Montagem e fixação.
Critério de medição de projeto: Superfície medida segundo documentação gráfica de Projeto.
Critério de quantitativos de obra: Medir-se-á a superfície realmente executada segundo especificações de Projeto.

| Código | Un | Descrição | Rendimento | Preço | Importância |
|---|---|---|---|---|---|
| mt53pdi180b | m² | Protetor para pilar retangular, de espuma de poliuretano de alta densidade, de 50 mm de espessura, com recobrimento de PVC, cor a escolher, repelente da água, com cremalheira oculta e fita de velcro, para fixação à superfície suporte, Euroclasse B-s1, d0 de reação ao fogo. (material) | 1 | 225.3 | 225.300 |
| mo080 | h | Ajudante de montador. (mão de obra) | 0.157 | 31.49 | 4.944 |
| % | % | Custos diretos complementares | 2 % | 230.244 | 4.605 |
|  |  | Custos diretos |  |  | 234.849 |

Resíduos:
- colocação: mt53pdi180b; fator de resíduo 0.012

## Recursos

**mt53pdi180b** m² Protetor para pilar retangular
Dados técnicos: Custo energético 504.630 MJ; Emissão de CO2 24.500 kg; Código LER 17 06 04; Massa do elemento 3.5 kg; Volume 0.005833 m3
