# Muro de gabiões para vadação de terreno

- Propriedade do ficheiro: CYPE Ingenieros S.A.
- Formato: FIEBDC-3/2016
- Programa: Gerador de preços para construção civil. CYPE Ingenieros, S.A.
- Data: 17/06/2024
- Âmbito geográfico: Brasil
- Moeda: BRL
- Custos indiretos: 3 %
- Despesas gerais: 13 %
- Lucro: 6 %
- IVA: 17 %

## U Urbanização interna do lote

### UV Vedações

#### UVM Muros

**UVM030** m² Muro de gabiões para vadação de terreno.
Vedação de terreno formada por muro de gabiões com duas faces aparentes composto por gabião de 2000x2000x250 mm de tela eletrossoldada, de arame de aço galvanizado, de 4,5 a 7 mm de diâmetro, com uma abertura de malha de 50x100 mm em todas as faces, com uma resistência à corrosão em nevoeiro salino superior a 3000 horas e uma resistência mínima à tração do arame de 450 N/mm²; e enchimento com meios mecânicos com pedra calcária, de granulometria compreendida entre 150 e 200 mm.
Critérios considerados na determinação do preço da unidade de obra: O preço não inclui a fundação.
Inclui: Marcação. Preparação da superfície de apoio. Colocação dos gabiões. Amarração das arestas. Enchimento dos gabiões. Fechamento e atamento final dos gabiões. Remoção do material sobrante.
Critério de medição de projeto: Superfície medida segundo documentação gráfica de Projeto.
Critério de quantitativos de obra: Medir-se-á a superfície realmente executada segundo especificações de Projeto.

| Código | Un | Descrição | Rendimento | Preço | Importância |
|---|---|---|---|---|---|
| mt07etf035F | Un | Gabião de 2000x2000x250 mm de tela eletrossoldada, de arame de aço galvanizado, de 4,5 a 7 mm de diâmetro, com uma abertura de malha de 50x100 mm em todas as faces, com uma resistência à corrosão em nevoeiro salino superior a 3000 horas segundo ISO 10289 e ISO 9227 e uma resistência mínima à tração do arame de 450 N/mm² e dois tubos ocos de aço de 60 mm de diâmetro para ancoragem a fundação. (material) | 0.25 | 224.76 | 56.190 |
| mt06psm010b | m³ | Pedra de calcário de granulometria compreendida entre 150 e 200 mm, com desgaste no ensaio de Los Angeles < 50. (material) | 0.275 | 46.84 | 12.881 |
| mq01exn020a | h | Retroescavadeira hidráulica sobre pneus, de 105 kW. (equipamento) | 0.6 | 190.94 | 114.564 |
| mq04cab010c | h | Caminhão basculante de 12 t de carga, de 162 kW. (equipamento) | 0.6 | 165.48 | 99.288 |
| mo041 | h | Oficial de obras de construção civil. (mão de obra) | 0.627 | 32.24 | 20.214 |
| mo087 | h | Ajudante de obras de construção civil. (mão de obra) | 0.627 | 30.23 | 18.954 |
| % | % | Custos diretos complementares | 2 % | 322.091 | 6.442 |
|  |  | Custos diretos |  |  | 328.533 |

Resíduos:
- colocação: mt07etf035F; fator de resíduo 0.0053
- colocação: mt06psm010b Pedra de calcário de granulometria compreendida entre 150 e 200 mm, com desgaste no ensaio de Los Angeles < 50; fator de resíduo 0.0154

## Recursos

**mt07etf035F** Un Gabião de 2000x2000x250 mm de tela eletrossoldada
Dados técnicos: Custo energético 921.029 MJ; Emissão de CO2 93.735 kg; Código LER 17 04 05; Massa do elemento 36.54 kg; Volume 0.0174 m3
Resíduos:
- embalagem: re170203 Plástico. (componente de resíduo); rendimento 0.04 kg; Código LER 17 02 03; Massa do elemento 1 kg; Volume 0.001667 m3

**mt06psm010b** m³ Pedra de calcário de granulometria compreendida entre 150 e 200 mm, com desgaste no ensaio de Los Angeles < 50
Dados técnicos: Custo energético 3552.000 MJ; Emissão de CO2 128.000 kg; Código LER 01 04 13; Massa do elemento 1600 kg; Volume 1.066667 m3
