# Ensaio não destrutivo: umidade superficial

- Propriedade do ficheiro: CYPE INGENIEROS, S.A.
- Formato: FIEBDC-3/2002
- Âmbito geográfico: Brasil
- Moeda: BRL
- Custos indiretos: 3.00 %
- Despesas gerais: 13.00 %
- Lucro: 6.00 %
- IVA: 17.00 %

## 0 Trabalhos preliminares

### 0E Coleta de amostras e ensaios para estudo de patologias

#### 0EH Ensaios de concreto endurecido

**0EH040** Un Ensaio não destrutivo: umidade superficial.
Ensaio não destrutivo consistente na determinação da umidade superficial em elemento estrutural existente de concreto, através da utilização do higrômetro, para determinar a origem da umidade do elemento (capilaridade, condensações, etc.), sem incluir a abertura da cavidade nem reposição de revestimentos ou recobrimentos.
Inclui: Realização do ensaio.
Critério de medição de projeto: Número de unidades previstas, segundo documentação gráfica de Projeto.
Critério de quantitativos de obra: Medir-se-á o número de unidades realmente executadas segundo especificações de Projeto.

| Código | Un | Descrição | Rendimento | Preço | Importância |
|---|---|---|---|---|---|
| mt49hpa080 | Un | Ensaio para determinar a umidade superficial em elemento de concreto armado, através da utilização de higrômetro, obtendo a causa da umidade do elemento (capilaridade, condensações, etc.), sem incluir sondagem nem reposição de revestimentos ou recobrimentos. (material) | 1.000 | 311.92 | 311.92 |
| % | % | Custos diretos complementares | 2 % | 311.92 | 6.24 |
|  |  | Custos diretos |  |  | 318.16 |
