# Sistema "ATEX" de laje nervurada bidirecional

- Propriedade do ficheiro: CYPE INGENIEROS, S.A.
- Formato: FIEBDC-3/2002
- Âmbito geográfico: Brasil
- Moeda: BRL
- Custos indiretos: 3.00 %
- Despesas gerais: 13.00 %
- Lucro: 6.00 %
- IVA: 17.00 %

## E Estruturas

### EH Concreto armado

#### EHB Sistemas de lajes

**EHB060** m² Sistema "ATEX" de laje nervurada bidirecional.
Laje nervurada bidirecional de concreto armado, horizontal, com 20% de zonas maciças, com altura livre de piso de até 3 m, altura total 20 = 15 + 5 cm, nervuras "in loco" de 6 cm de espessura, entre-eixo 60 cm, realizada com concreto C25 classe de agressividade ambiental II e tipo de ambiente urbano, brita 1, consistência S100 dosado em central, e concretagem com bomba, volume 0,1096 m³/m² e aço CA-50 em zonas maciças, nervuras e vigas de borda, quantidade 19 kg/m², camada de compressão de 5 cm de espessura, com armadura de distribuição formada por tela eletrossoldada Q 92 15x15 mm de aço CA-60; montagem e desmontagem do sistema de escoramento e fôrmas composto de escora metálica telescópica (2 ud/m²), amortizáveis em 150 utilizações, pontaletes de madeira, amortizáveis em 10 utilizações, dispositivos CABETEX 30 "ATEX" (1,2 ud/m²), amortizáveis em 10 utilizações, fôrmas lineares para sistema CABETEX 30 "ATEX", amortizáveis em 10 utilizações, molde recuperável para laje nervurada bidirecional ATEX 600 "ATEX" de plástico, de 60x57x15 cm, de abas diferentes, amortizável em 50 utilizações e desmoldante biodegradável.
Critérios considerados na determinação do preço da unidade de obra: O preço inclui o pré montagem da armadura (corte, dobra e montagem) em fábrica e a posterior colocação em obra, mas não inclui os pilares.
Inclui: Implantação do sistema de escoramento e fôrmas. Montagem do sistema de escoramento e fôrmas. Marcação da geometria da planta sobre a fôrmas. Colocação de moldes. Colocação das armaduras com separadores certificados. Concretagem e compactação do concreto. Nivelamento da camada de compressão. Cura do concreto. Desmontagem do sistema de escoramento e fôrmas.
Critério de medição de projeto: Superfície medida em verdadeira magnitude desde as faces exteriores das vigas de borda do perímetro, segundo documentação gráfica de Projeto, descontando as aberturas de superfície maior de 6 m².
Critério de quantitativos de obra: Medir-se-á, em verdadeira magnitude, desde as faces exteriores das vigas perimetrais, a superfície realmente executada segundo especificações de Projeto, descontando as aberturas de superfície maior de 6 m². Consideram-se incluídos todos os elementos integrantes da estrutura assinalados nos desenhos e detalhes do Projeto.

| Código | Un | Descrição | Rendimento | Preço | Importância |
|---|---|---|---|---|---|
| mt07ate010aba | Un | Molde recuperável para laje nervurada bidirecional ATEX 600 "ATEX" de plástico, de 60x57x15 cm, de abas diferentes. Inclusive peças especiais. (material) | 0.056 | 345.66 | 19.36 |
| mt07ate020a | m | Fôrma linear para sistema CABETEX 30 "ATEX", de 30 mm de largura e 25 mm de altura. (material) | 0.167 | 30.97 | 5.17 |
| mt07ate030a | Un | Dispositivo CABETEX 30 "ATEX" para colocação de escoras fixas. (material) | 0.120 | 26.94 | 3.23 |
| mt08ebr020 | m² | Estrutura suporte para sistema de escoramento e fôrmas, composta de pontaletes de madeira. (material) | 0.100 | 29.66 | 2.97 |
| mt08ebr030a | Un | Escora metálica telescópica, até 3 m de altura. (material) | 0.013 | 61.76 | 0.80 |
| mt07aco070f | kg | Aço em barras nervuradas, CA-50, de vários diâmetros, segundo ABNT NBR 7480. (material) | 19.000 | 11.66 | 221.54 |
| mt07ame060ccb | m² | Tela eletrossoldada Q 92 15x15 cm, com fios longitudinais de 4,2 mm de diâmetro e fios transversais de 4,2 mm de diâmetro, aço CA-60, segundo ABNT NBR 7481. (material) | 1.000 | 20.12 | 20.12 |
| mt10haf080iec | m³ | Concreto C25 classe de agressividade ambiental II e tipo de ambiente urbano, brita 1, consistência S100, dosado em central, segundo ABNT NBR 8953. (material) | 0.118 | 344.88 | 40.70 |
| mt08des020 | l | Desmoldante biodegradável composto de resinas vegetais, para fôrmas plásticas, metálicas ou de madeira. (material) | 0.300 | 9.03 | 2.71 |
| mq06bhe010 | h | Caminhão bomba estacionado na obra, para bombeamento de concreto. (equipamento) | 0.005 | 700.32 | 3.50 |
| op00ciz020 |  | Guilhotina para aço em barras nervuradas. | 1.000 | 0.00 | 0.00 |
| op00ata010 |  | Máquina de amarrar ferro. | 1.000 | 0.00 | 0.00 |
| op00sie020 |  | Serra de disco fixo, para mesa de trabalho. | 1.000 | 0.00 | 0.00 |
| au00auh040 |  | Vibrador de concreto, elétrico. | 1.000 | 0.00 | 0.00 |
| mo042 | h | Oficial de estruturas de concreto armado. (mão de obra) | 0.267 | 31.99 | 8.54 |
| mo089 | h | Ajudante de estruturas de concreto armado. (mão de obra) | 0.267 | 30.15 | 8.05 |
| % | % | Custos diretos complementares | 2 % | 336.69 | 6.73 |
|  |  | Custos diretos |  |  | 343.42 |
