# Sistema de cabos esticados para proteção da fachada contra aves

- Propriedade do ficheiro: CYPE INGENIEROS, S.A.
- Formato: FIEBDC-3/2002
- Âmbito geográfico: Brasil
- Moeda: BRL
- Custos indiretos: 3.00 %
- Despesas gerais: 13.00 %
- Lucro: 6.00 %
- IVA: 17.00 %

## F Fachadas, paredes, divisórias e proteções

### FZ Limpeza e tratamentos superficiais

#### FZP Proteção contra aves

**FZP030** m Sistema de cabos esticados para proteção da fachada contra aves.
Sistema de cabos esticados composto por suporte para cabos, formado por um poste de aço inoxidável, de 95 mm de altura, fixado sobre viga; gancho de cobre niquelado e mola de aço inoxidável para a ligação de cada poste com o seu cabo; cabo formado por arame de aço inoxidável e recobrimento de nylon estável contra os raios UV. Inclusive, acessórios e material auxiliar. Totalmente montado e testado, sem incluir a repercussão de andaimes nem afetar a estabilidade do elemento.
Inclui: Limpeza e preparação do suporte. Marcação. Instalação do suporte para cabos. Colocação dos ganchos nos postes. Fixação dos cabos aos ganchos.
Critério de medição de projeto: Comprimento medido segundo documentação gráfica de Projeto.
Critério de quantitativos de obra: Medir-se-á o comprimento realmente executado segundo especificações de Projeto.

| Código | Un | Descrição | Rendimento | Preço | Importância |
|---|---|---|---|---|---|
| mt41ave031Js | Un | Suporte para cabos, formado por um poste de aço inoxidável, de 95 mm de altura, para colocar sobre viga, em sistema de cabos em tensão para a proteção da fachada contra as aves. (material) | 0.700 | 50.02 | 35.01 |
| mt41ave032 | Un | Gancho de cobre niquelado e mola de aço inoxidável, como ligação entre o cabo e um poste do sistema de cabos em tensão para a proteção da fachada contra as aves. (material) | 0.700 | 2.53 | 1.77 |
| mt41ave030 | m | Cabo formado por arame de aço inoxidável e recobrimento de nylon estável contra os raios UV, para a proteção da fachada contra as aves. (material) | 1.000 | 1.88 | 1.88 |
| mo020 | h | Pedreiro. (mão de obra) | 0.061 | 32.24 | 1.97 |
| mo113 | h | Auxiliar de serviços gerais. (mão de obra) | 0.123 | 27.81 | 3.42 |
| % | % | Custos diretos complementares | 2 % | 44.05 | 0.88 |
|  |  | Custos diretos |  |  | 44.93 |
