# Corte em estrutura de concreto, através de equipamento de corte com disco de diamante

- Propriedade do ficheiro: CYPE INGENIEROS, S.A.
- Formato: FIEBDC-3/2002
- Âmbito geográfico: Brasil
- Moeda: BRL
- Custos indiretos: 3.00 %
- Despesas gerais: 13.00 %
- Lucro: 6.00 %
- IVA: 17.00 %

## H Arremates e trabalhos auxiliares

### HP Cortes e perfurações

#### HPH Em elementos de concreto

**HPH020** m Corte em estrutura de concreto, através de equipamento de corte com disco de diamante.
Corte por via úmida em laje de concreto, até uma espesssura máxima de 30 cm, realizado com equipamento de corte com disco de diamante.
Inclui: Marcação das zonas a cortar. Corte do concreto. Remoção e acumulação de entulho. Limpeza dos restos da obra. Carga manual de entulho em caminhão ou caçamba.
Critério de medição de projeto: Comprimento medido segundo documentação gráfica de Projeto.
Critério de quantitativos de obra: Medir-se-á o comprimento realmente executado segundo especificações de Projeto.

| Código | Un | Descrição | Rendimento | Preço | Importância |
|---|---|---|---|---|---|
| mt08aaa010a | m³ | Água. (material) | 0.020 | 3.83 | 0.08 |
| mq06cor010a | h | Equipamento para corte de elementos de concreto, com disco de diamante e suporte, por via úmida. (equipamento) | 1.449 | 305.15 | 442.16 |
| mo113 | h | Auxiliar de serviços gerais. (mão de obra) | 1.530 | 28.94 | 44.28 |
| % | % | Custos diretos complementares | 2 % | 486.52 | 9.73 |
|  |  | Custos diretos |  |  | 496.25 |
