# Coluna seca de incêndios

- Propriedade do ficheiro: CYPE INGENIEROS, S.A.
- Formato: FIEBDC-3/2002
- Âmbito geográfico: Brasil
- Moeda: BRL
- Custos indiretos: 3.00 %
- Despesas gerais: 13.00 %
- Lucro: 6.00 %
- IVA: 17.00 %

## I Instalações

### IO Contra incêndios

#### IOC Colunas secas

**IOC010** Un Coluna seca de incêndios.
Coluna seca constituída pelos seguintes elementos: 1 tomada de alimentação IPF-41 provida de ligação siamesa com válvulas incorporadas e nípeis, de 70 mm (2 1/2") de diâmetro com tampas presas com correntes e torneira de purga de 25 mm de diâmetro, localizada em fachada, colocada em armário de chapa de aço, de 590x440x300 mm, de cor vermelho, com porta de chapa de aço de cor branca, fechadura de seção quadrada de 8 mm e rótulo "UTILIZAÇÃO EXCLUSIVA BOMBEIROS"; 1 boca de saída no piso (1 IPF-39 providas de ligação siamesa com válvulas incorporadas e nípeis, de 45 mm (1 1/2") de diâmetro com tampas presas com corrente, situadas nos patamares de piso da escada, colocadas em armário de aço inoxidável, de 590x350x300 mm, de cor vermelho, com porta envidraçada de aço inoxidável, fechadura de seção quadrada de 8 mm e rótulo "UTILIZAÇÃO EXCLUSIVA BOMBEIROS"), com dutos de aço galvanizado de 3" DN 80 mm, sem isolamento térmico. Inclusive vidro incolor, primer para vedantes acrílicos, silicone neutro oxímico para a vedação de encontros, material auxiliar para montagem e fixação, válvula de drenagem, acessórios e peças especiais.
Critérios considerados na determinação do preço da unidade de obra: O preço não inclui os trabalhos auxiliares de pedreiro para instalações.
Inclui: Marcação do traçado da tubulação e da localização das bocas de incêndio e da bocas de alimentação na fachada. Colocação e fixação de tubulações, bocas de incêndio e boca de alimentação. Vedação do encontro dos armários com os paramentos. Colocação, ajuste e fixação do vidro. Montagem, ligação e verificação do seu correto funcionamento.
Critério de medição de projeto: Número de unidades previstas, segundo documentação gráfica de Projeto.
Critério de quantitativos de obra: Medir-se-á o número de unidades realmente executadas segundo especificações de Projeto.

| Código | Un | Descrição | Rendimento | Preço | Importância |
|---|---|---|---|---|---|
| mt41osc011a | Un | Bifurcação siamesa de alumínio, com ligação fêmea roscada de 80 mm (3") e duas saídas de 70 mm (2 1/2"), equipadas com registros de esfera de 1/4 de volta, nípeis de ligação e tampas com dispositivo de purga de ar. (material) | 1.000 | 1273.94 | 1273.94 |
| mt41osc031a | Un | Armário de chapa de aço, de 590x440x300 mm, de cor vermelho, com porta de chapa de aço de cor branca, fechadura de seção quadrada de 8 mm e rótulo "UTILIZAÇÃO EXCLUSIVA BOMBEIROS". (material) | 1.000 | 428.28 | 428.28 |
| mt41osc010a | Un | Bifurcação siamesa de alumínio, com ligação fêmea roscada de 70 mm (2 1/2") e duas saídas de 45 mm (1 1/2"), equipada com registros de esfera de 1/4 de volta, nípeis de ligação e tampas com dispositivo de purga de ar. (material) | 1.000 | 669.16 | 669.16 |
| mt41osc030a | Un | Armário de aço inoxidável, de 590x350x300 mm, de cor vermelho, com porta de aço inoxidável para envidraçar, fechadura de seção quadrada de 8 mm e rótulo "UTILIZAÇÃO EXCLUSIVA BOMBEIROS". (material) | 1.000 | 374.82 | 374.82 |
| mt08tag400i | Un | Material auxiliar para montagem e fixação das tubulações de aço galvanizado, de 3" DN 80 mm. (material) | 1.000 | 5.67 | 5.67 |
| mt08tag010fd | m | Tubo de aço galvanizado, com solda longitudinal por resistência elétrica, série M, de 3" DN 80 mm de diâmetro e 4 mm de espessura, com o preço incrementado em 15% relativamente a acessórios e peças especiais. (material) | 8.000 | 76.97 | 615.76 |
| mt37sve010d | Un | Registro de esfera de latão niquelado para enroscar de 1". (material) | 1.000 | 36.28 | 36.28 |
| mt21vtt010R | m² | Vidro temperado, incolor, de 5 mm de espessura. Segundo ABNT NBR 14698. (material) | 0.236 | 174.43 | 41.17 |
| mt22www070a | l | Primer transparente à base de poliuretano, para vedantes acrílicos sobre superfícies porosas. (material) | 0.008 | 63.71 | 0.51 |
| mt22www050a | Un | Cartucho de 300 ml de silicone neutro oxímico, de elasticidade permanente e cura rápida, cor branca, intervalo de temperatura de trabalho de -60 a 150°C, com resistência aos raios UV, dureza Shore A aproximada de 22, segundo ISO 868 e alongamento na ruptura >= 800%, segundo ISO 8339. (material) | 0.039 | 12.98 | 0.51 |
| mo008 | h | Encanador. (mão de obra) | 10.960 | 40.91 | 448.37 |
| mo107 | h | Ajudante de encanador. (mão de obra) | 11.405 | 30.78 | 351.05 |
| % | % | Custos diretos complementares | 2 % | 4245.52 | 84.91 |
|  |  | Custos diretos |  |  | 4330.43 |
