# Esquadria exterior de alumínio

- Propriedade do ficheiro: CYPE INGENIEROS, S.A.
- Formato: FIEBDC-3/2002
- Âmbito geográfico: Brasil
- Moeda: BRL
- Custos indiretos: 3.00 %
- Despesas gerais: 13.00 %
- Lucro: 6.00 %
- IVA: 17.00 %

## L Esquadrias, vidros e proteções solares

### LC Esquadrias

#### LCL De alumínio

**LCL010** Un Esquadria exterior de alumínio.
Janela exterior de correr, de alumínio, de 120x120 cm, formada por quatro folhas, acabamento anodizado natural, e vidro recozido liso, incolor, de 4 mm de espessura, fixada com parafusos diretamente à parede e vedada com espuma de poliuretano.
Inclui: Marcação dos pontos de fixação. Colocação da esquadria. Vedação de juntas perimetrais. Colocação de guarnições. Ajuste final.
Critério de medição de projeto: Número de unidades previstas, segundo documentação gráfica de Projeto.
Critério de quantitativos de obra: Medir-se-á o número de unidades realmente executadas segundo especificações de Projeto.

| Código | Un | Descrição | Rendimento | Preço | Importância |
|---|---|---|---|---|---|
| mt25pfx300biioaa | Un | Janela exterior de correr, de alumínio, de 120x120 cm, formada por quatro folhas, acabamento anodizado natural, e vidro recozido liso, incolor, de 4 mm de espessura. (material) | 1.000 | 1122.57 | 1122.57 |
| mt13blw110b | Un | Aerossol de 750 cm³ de espuma de poliuretano, de 22,5 kg/m³ de densidade, 140% de expansão, 18 N/cm² de resistência à tração e 20 N/cm² de resistência à flexão, condutibilidade térmica 0,04 W/(mK), estável de -40°C a 100°C; para aplicar com cânula. (material) | 0.672 | 21.41 | 14.39 |
| mo018 | h | Serralheiro. (mão de obra) | 5.388 | 32.62 | 175.76 |
| mo059 | h | Ajudante de serralheiro. (mão de obra) | 5.388 | 30.15 | 162.45 |
| % | % | Custos diretos complementares | 2 % | 1475.17 | 29.50 |
|  |  | Custos diretos |  |  | 1504.67 |
