# Esquadria exterior de madeira

- Propriedade do ficheiro: CYPE INGENIEROS, S.A.
- Formato: FIEBDC-3/2002
- Âmbito geográfico: Brasil
- Moeda: BRL
- Custos indiretos: 3.00 %
- Despesas gerais: 13.00 %
- Lucro: 6.00 %
- IVA: 17.00 %

## L Esquadrias, vidros e proteções solares

### LC Esquadrias

#### LCM De madeira

**LCM010** Un Esquadria exterior de madeira.
Janela exterior de correr, de madeira de eucalipto, de 120x120 cm, formada por quatro folhas, e vidro recozido liso, incolor, de 4 mm de espessura, fixada com espuma de poliuretano diretamente à parede. Incluindo kit de ferragens de latão e guarnições de madeira maciça no interior.
Inclui: Colocação da esquadria. Ajuste final das folhas. Vedação de juntas perimetrais. Colocação de guarnições.
Critério de medição de projeto: Número de unidades previstas, segundo documentação gráfica de Projeto.
Critério de quantitativos de obra: Medir-se-á o número de unidades realmente executadas segundo especificações de Projeto.

| Código | Un | Descrição | Rendimento | Preço | Importância |
|---|---|---|---|---|---|
| mt22xca010ammlaa | Un | Janela exterior de correr, de madeira de eucalipto, de 120x120 cm, formada por quatro folhas e vidro recozido liso, incolor, de 4 mm de espessura. (material) | 1.000 | 283.35 | 283.35 |
| mt22atc020D | m | Guarnição de madeira maciça de eucalipto, 50x10 mm. (material) | 4.800 | 2.21 | 10.61 |
| mt23xpm060f | Un | Kit de ferragens de latão para esquadria de correr de madeira. (material) | 1.000 | 65.16 | 65.16 |
| mt13blw110b | Un | Aerossol de 750 cm³ de espuma de poliuretano, de 22,5 kg/m³ de densidade, 140% de expansão, 18 N/cm² de resistência à tração e 20 N/cm² de resistência à flexão, condutibilidade térmica 0,04 W/(mK), estável de -40°C a 100°C; para aplicar com cânula. (material) | 0.300 | 21.41 | 6.42 |
| mt15sja100 | Un | Cartucho de pasta de silicone neutro. (material) | 0.168 | 20.96 | 3.52 |
| op00cla010 |  | Pregador pneumático pneumática. | 1.000 | 0.00 | 0.00 |
| op00gra010 |  | Grampeador. | 1.000 | 0.00 | 0.00 |
| op00sie010 |  | Serra tico-tico. | 1.000 | 0.00 | 0.00 |
| op00cep010 |  | Plainas. | 1.000 | 0.00 | 0.00 |
| op00ato010 |  | Parafusadeira. | 1.000 | 0.00 | 0.00 |
| mo017 | h | Carpinteiro. (mão de obra) | 2.689 | 31.94 | 85.89 |
| mo058 | h | Ajudante de carpinteiro. (mão de obra) | 2.689 | 30.09 | 80.91 |
| % | % | Custos diretos complementares | 2 % | 535.86 | 10.72 |
|  |  | Custos diretos |  |  | 546.58 |
