# Isolamento acústico a ruído de impacto de pisos flutuantes, com painéis de lã mineral

- Propriedade do ficheiro: CYPE INGENIEROS, S.A.
- Formato: FIEBDC-3/2002
- Âmbito geográfico: Brasil
- Moeda: BRL
- Custos indiretos: 3.00 %
- Despesas gerais: 13.00 %
- Lucro: 6.00 %
- IVA: 17.00 %

## N Isolamentos e impermeabilizações

### NB Isolamentos acústicos

#### NBL Pisos flutuantes

**NBL032** m² Isolamento acústico a ruído de impacto de pisos flutuantes, com painéis de lã mineral.
Isolamento acústico a ruído de impacto de pisos flutuantes, com painel de lã mineral não revestido, aglomerado com resinas, imputrescível, de 30 mm de espessura, resistência térmica 0,8 m²K/W, condutibilidade térmica 0,036 W/(mK), rigidez dinâmica 20 MN/m³, proporcionando uma redução do nível global de pressão sonora a ruído de impacto de 33 dB, coberto com filme de polietileno de 0,2 mm de espessura e 184 g/m² de massa superficial e dessolidarização perimetral executada com o mesmo material isolante e banda de polietileno, de 5 mm de espessura e 20 cm de largura, densidade 20 kg/m³. Colocação em obra: face a face. Inclusive fita autocolante para vedação de juntas.
Inclui: Limpeza e preparação da superfície suporte. Corte do isolamento. Colocação do soco perimetral. Colocação do isolamento sobre a laje. Colocação do filme de polietileno. Vedação de juntas do filme de polietileno.
Critério de medição de projeto: Superfície medida segundo documentação gráfica de Projeto.
Critério de quantitativos de obra: Medir-se-á a superfície realmente executada segundo especificações de Projeto.

| Código | Un | Descrição | Rendimento | Preço | Importância |
|---|---|---|---|---|---|
| mt16lra080Ia | m² | Painel de lã mineral não revestido, aglomerado com resinas, imputrescível, de 30 mm de espessura, resistência térmica 0,8 m²K/W, condutibilidade térmica 0,036 W/(mK), rigidez dinâmica 20 MN/m³, Euroclasse A1 de reação ao fogo e fator de resistência à difusão do vapor de água 1, com código de designação MW-EN 13162-T6-DS(TH)-WS-WL(P)-SD20-CP5, proporcionando uma redução do nível global de pressão sonora a ruído de impacto de 33 dB. (material) | 1.200 | 61.00 | 73.20 |
| mt16png010d | m² | Filme de polietileno de 0,2 mm de espessura e 184 g/m² de massa superficial. (material) | 1.050 | 2.74 | 2.88 |
| mt16pnc030a | m | Banda de polietileno, de 5 mm de espessura e 20 cm de largura, densidade 20 kg/m³, complemento para evitar pontes acústicas nos encontros verticais. (material) | 1.050 | 2.34 | 2.46 |
| mt16aaa030 | m | Fita autocolante para vedação de juntas. (material) | 0.100 | 2.01 | 0.20 |
| mo054 | h | Montador de isolamentos. (mão de obra) | 0.091 | 33.54 | 3.05 |
| mo101 | h | Ajudante de montador de isolamentos. (mão de obra) | 0.091 | 27.93 | 2.54 |
| % | % | Custos diretos complementares | 2 % | 84.33 | 1.69 |
|  |  | Custos diretos |  |  | 86.02 |
