# Isolamento termo-acústico de pisos flutuantes, com fibra de coco

- Propriedade do ficheiro: CYPE INGENIEROS, S.A.
- Formato: FIEBDC-3/2002
- Âmbito geográfico: Brasil
- Moeda: BRL
- Custos indiretos: 3.00 %
- Despesas gerais: 13.00 %
- Lucro: 6.00 %
- IVA: 17.00 %

## N Isolamentos e impermeabilizações

### NV Isolamentos térmicos de origem vegetal

#### NVL Pisos flutuantes

**NVL020** m² Isolamento termo-acústico de pisos flutuantes, com fibra de coco.
Isolamento termo-acústico de pisos flutuantes, formado por painel rígido de fibra de coco, não revestido, de 1250x650 mm e entre 10 e 13 mm de espessura, 120 kg/m³ de densidade, condutibilidade térmica 0,044 W/(mK), coberto com filme de polietileno de 0,2 mm de espessura e dessolidarização perimetral executada com o mesmo material isolante. Colocação em obra: topo a topo, simplesmente apoiado, preparado para receber um contrapiso de argamassa ou concreto. Inclusive fita autocolante para vedação de juntas.
Inclui: Limpeza e preparação da superfície suporte. Implantação e corte do isolamento. Colocação do isolamento. Colocação do filme de polietileno. Vedação de juntas do filme de polietileno.
Critério de medição de projeto: Superfície medida segundo documentação gráfica de Projeto.
Critério de quantitativos de obra: Medir-se-á a superfície realmente executada segundo especificações de Projeto.

| Código | Un | Descrição | Rendimento | Preço | Importância |
|---|---|---|---|---|---|
| mt16fco010a | m² | Painel rígido de fibra de coco, não revestido, de 1250x650 mm entre 10 e 13 mm de espessura, 120 kg/m³ de densidade, condutibilidade térmica 0,044 W/(mK), Euroclasse B2 de reação ao fogo. (material) | 1.100 | 77.65 | 85.42 |
| mt16png010d | m² | Filme de polietileno de 0,2 mm de espessura e 184 g/m² de massa superficial. (material) | 1.100 | 2.74 | 3.01 |
| mt16aaa030 | m | Fita autocolante para vedação de juntas. (material) | 0.250 | 2.01 | 0.50 |
| mo054 | h | Montador de isolamentos. (mão de obra) | 0.091 | 33.54 | 3.05 |
| mo101 | h | Ajudante de montador de isolamentos. (mão de obra) | 0.091 | 27.93 | 2.54 |
| % | % | Custos diretos complementares | 2 % | 94.52 | 1.89 |
|  |  | Custos diretos |  |  | 96.41 |
