# Caiação sobre paramento interior

- Propriedade do ficheiro: CYPE INGENIEROS, S.A.
- Formato: FIEBDC-3/2002
- Âmbito geográfico: Brasil
- Moeda: BRL
- Custos indiretos: 3.00 %
- Despesas gerais: 13.00 %
- Lucro: 6.00 %
- IVA: 17.00 %

## R Revestimentos e forros

### RI Pinturas em paramentos interiores

#### RII Tintas à base de cal

**RII010** m² Caiação sobre paramento interior.
Caiação com duas demãos de cal hidratada para tintas, a primeira com maior diluição (rendimento: 0,23 kg/m²) e a segunda com menor diluição (rendimento: 0,3 kg/m²) com pigmentos inorgânicos dissolvidos, com aplicação prévia de uma demão de cal apagada diluída, sobre paramento exterior.
Critérios considerados na determinação do preço da unidade de obra: O preço inclui a proteção dos elementos da envolvente que possam ser afetados durante os trabalhos e a resolução de pontos singulares.
Inclui: Preparação, limpeza e lixamento prévio do suporte. Umedecimento prévio da superfície suporte. Aplicação de uma demão de fundo. Aplicação de duas demãos de acabamento.
Critério de medição de projeto: Superfície medida segundo documentação gráfica de Projeto, com o mesmo critério que o suporte base.
Critério de quantitativos de obra: Medir-se-á a superfície realmente executada segundo especificações de Projeto, com o mesmo critério que o suporte base.

| Código | Un | Descrição | Rendimento | Preço | Importância |
|---|---|---|---|---|---|
| mt08cal040 | kg | Cal hidratada para tintas, em sacos. (material) | 0.696 | 0.86 | 0.60 |
| mt09pmr020 | kg | Pigmento inorgânico em pó. (material) | 0.030 | 5.03 | 0.15 |
| op00tal020 |  | Furadeira com misturador. | 1.000 | 0.00 | 0.00 |
| mo038 | h | Pintor. (mão de obra) | 0.073 | 32.24 | 2.35 |
| mo076 | h | Ajudante de pintor. (mão de obra) | 0.073 | 30.23 | 2.21 |
| % | % | Custos diretos complementares | 2 % | 5.31 | 0.11 |
|  |  | Custos diretos |  |  | 5.42 |
