# Tampas de caixas de correio e caixas

- Propriedade do ficheiro: CYPE INGENIEROS, S.A.
- Formato: FIEBDC-3/2002
- Âmbito geográfico: Brasil
- Moeda: BRL
- Custos indiretos: 3.00 %
- Despesas gerais: 13.00 %
- Lucro: 6.00 %
- IVA: 17.00 %

## S Sinalização e equipamento

### SZ Zonas comuns

#### SZB Saguões

**SZB016** Un Tampas de caixas de correio e caixas.
Tampas de caixas de correio de aço inoxidável AISI 304 acabamento mate, de 290x74 mm de dimensões exteriores e 265x30 mm para a entrada de cartas. Inclusive elementos de fixação.
Inclui: Marcação. Fixação em paramento com elementos de ancoragem.
Critério de medição de projeto: Número de unidades previstas, segundo documentação gráfica de Projeto.
Critério de quantitativos de obra: Medir-se-á o número de unidades realmente colocadas segundo especificações de Projeto.

| Código | Un | Descrição | Rendimento | Preço | Importância |
|---|---|---|---|---|---|
| mt45btv500Ne | Un | Tampas de caixas de correio de aço inoxidável AISI 304 acabamento mate, de 290x74 mm de dimensões exteriores e 265x30 mm para a entrada de cartas, com elementos de fixação. (material) | 1.000 | 69.82 | 69.82 |
| op00ato010 |  | Parafusadeira. | 1.000 | 0.00 | 0.00 |
| mo080 | h | Ajudante de montador. (mão de obra) | 0.111 | 30.23 | 3.36 |
| % | % | Custos diretos complementares | 2 % | 73.18 | 1.46 |
|  |  | Custos diretos |  |  | 74.64 |
