# Módulo de vedação metálica de perfis tubulares. Colocação com parafusos

- Propriedade do ficheiro: CYPE INGENIEROS, S.A.
- Formato: FIEBDC-3/2002
- Âmbito geográfico: Brasil
- Moeda: BRL
- Custos indiretos: 3.00 %
- Despesas gerais: 13.00 %
- Lucro: 6.00 %
- IVA: 17.00 %

## U Urbanização interna do lote

### UV Vedações

#### UVX Módulos de perfis metálicos

**UVX010** Un Módulo de vedação metálica de perfis tubulares. Colocação com parafusos.
Módulo de vedação metálica de 1980 mm de comprimento, formado por perfis tubulares com tampa superior, de aço galvanizado (Z 275) de 2 mm de espessura, 80 mm de diâmetro e 2000 mm de altura, com uma separação máxima de 100 mm entre os perfis e uma chapa horizontal na base, de 120 mm de largura e 10 mm de espessura, com seis furos. Fixação ao suporte com ancoragem mecânica com bucha de expansão de poliamida e parafuso de aço zincado, de cabeça escareada, de 10 mm de diâmetro e 160 mm de comprimento.
Inclui: Marcação. Preparação dos pontos de ancoragem. Colocação dos módulos. Aprumo e nivelamento dos módulos. Fixação dos módulos através da ancoragem dos seus elementos.
Critério de medição de projeto: Número de unidades previstas, segundo documentação gráfica de Projeto.
Critério de quantitativos de obra: Medir-se-á o número de unidades realmente executadas segundo especificações de Projeto.

| Código | Un | Descrição | Rendimento | Preço | Importância |
|---|---|---|---|---|---|
| mt26aae100ta | Un | Módulo de vedação metálica de 1980 mm de comprimento, formado por perfis tubulares com tampa superior, de aço galvanizado (Z 275) de 2 mm de espessura, 80 mm de diâmetro e 2000 mm de altura, com uma separação máxima de 100 mm entre os perfis e uma chapa horizontal na base, de 120 mm de largura e 10 mm de espessura, com seis furos. (material) | 1.000 | 1216.72 | 1216.72 |
| mt26wur300q | Un | Ancoragem mecânica com bucha de expansão de poliamida e parafuso de aço zincado, de cabeça escareada, de 10 mm de diâmetro e 160 mm de comprimento. (material) | 6.000 | 6.94 | 41.64 |
| op00tal010 |  | Furadeira. | 1.000 | 0.00 | 0.00 |
| op00ato010 |  | Parafusadeira. | 1.000 | 0.00 | 0.00 |
| mo018 | h | Serralheiro. (mão de obra) | 0.580 | 32.62 | 18.92 |
| mo059 | h | Ajudante de serralheiro. (mão de obra) | 0.580 | 30.15 | 17.49 |
| mo113 | h | Auxiliar de serviços gerais. (mão de obra) | 0.232 | 27.81 | 6.45 |
| % | % | Custos diretos complementares | 2 % | 1301.22 | 26.02 |
|  |  | Custos diretos |  |  | 1327.24 |
