# Ensaio de blocos de concreto

- Propriedade do ficheiro: CYPE INGENIEROS, S.A.
- Formato: FIEBDC-3/2002
- Âmbito geográfico: Brasil
- Moeda: BRL
- Custos indiretos: 3.00 %
- Despesas gerais: 13.00 %
- Lucro: 6.00 %
- IVA: 17.00 %

## X Controle de qualidade e ensaios

### XP Pré-fabricados de concreto

#### XPL Blocos

**XPL010** Un Ensaio de blocos de concreto.
Ensaios a realizar em laboratório acreditado na área técnica correspondente, sobre uma amostra de bloco de concreto, recolhida em obra, para a determinação das seguintes características: dimensões e verificação da forma e.
Inclui: Deslocamento à obra. Coleta de amostras. Realização dos ensaios. Redação de relatório dos resultados dos ensaios realizados.
Critério de medição de projeto: Ensaio a realizar, segundo documentação do Plano de controle de qualidade.

| Código | Un | Descrição | Rendimento | Preço | Importância |
|---|---|---|---|---|---|
| mt49des010 | Un | Repercussão por deslocamento à obra para a coleta de amostras. (material) | 1.000 | 1.94 | 1.94 |
| mt49lho010 | Un | Coleta em obra de amostras de blocos de concreto, cujo peso não exceda 50 kg. (material) | 1.000 | 80.48 | 80.48 |
| mt49lho090 | Un | Ensaio para determinar as dimensões e verificação da forma de uma amostra de blocos de concreto,. (material) | 1.000 | 143.48 | 143.48 |
| mt49lho020 | Un | Relatório de resultados dos ensaios realizados sobre uma amostra de blocos de concreto. (material) | 1.000 | 251.73 | 251.73 |
| % | % | Custos diretos complementares | 2 % | 477.63 | 9.55 |
|  |  | Custos diretos |  |  | 487.18 |
