# Guarda-corpos de segurança para proteção de bordas de escavação

- Propriedade do ficheiro: CYPE INGENIEROS, S.A.
- Formato: FIEBDC-3/2002
- Âmbito geográfico: Brasil
- Moeda: BRL
- Custos indiretos: 3.00 %
- Despesas gerais: 13.00 %
- Lucro: 6.00 %
- IVA: 17.00 %

## Y Segurança e saúde

### YC Sistemas de proteção coletiva

#### YCB Delimitação e proteção de bordas de escavação

**YCB070** m Guarda-corpos de segurança para proteção de bordas de escavação.
Proteção de pessoas em bordas de escavação através de guarda-corpos de segurança de 1 m de altura, formada por barra horizontal superior nervurada de aço CA-50 de 16 mm de diâmetro, barra horizontal intermediária nervurada de aço CA-50 de 16 mm de diâmetro e rodapé de prancha de madeira de pinho de 15x5,2 cm, tudo fixado através de abraçadeiras de nylon e arame a montantes de barra nervurada de aço CA-50 de 20 mm de diâmetro, cravados no terreno cada 1,00 m. Inclusive tampas protectoras de PVC, para a proteção dos extremos das armaduras. Amortizável as barras em 3 utilizações, a madeira em 4 utilizações e as tampas protectoras em 15 utilizações.
Critério de medição de projeto: Comprimento medido segundo Plano de Segurança e Saúde.
Critério de quantitativos de obra: Será medido o comprimento realmente montado segundo especificações do Plano de Segurança e Saúde.

| Código | Un | Descrição | Rendimento | Preço | Importância |
|---|---|---|---|---|---|
| mt07aco070f | kg | Aço em barras nervuradas, CA-50, de vários diâmetros, segundo ABNT NBR 7480. (material) | 2.869 | 11.66 | 33.45 |
| mt50spr046 | Un | Abraçadeira de nylon, de 4,8x200 mm. (material) | 2.520 | 0.10 | 0.25 |
| mt50spr045 | Un | Tampa protectora de PVC, de cor vermelho, para proteção dos extremos das armaduras. (material) | 0.084 | 0.29 | 0.02 |
| mt50spa050g | m³ | Prancha de madeira de pinho, dimensões 15x5,2 cm. (material) | 0.002 | 1074.18 | 2.15 |
| mt08var050 | kg | Arame galvanizado para atar, de 1,30 mm de diâmetro. (material) | 0.050 | 3.79 | 0.19 |
| mo119 | h | Oficial de 1ª Montador de proteções e sinalização de Segurança e Saúde. (mão de obra) | 0.242 | 32.24 | 7.80 |
| mo120 | h | Operário Montador de proteções e sinalização de Segurança e Saúde. (mão de obra) | 0.242 | 27.81 | 6.73 |
| % | % | Custos diretos complementares | 2 % | 50.59 | 1.01 |
|  |  | Custos diretos |  |  | 51.60 |
