# Proteção contra projeção de partículas incandescentes, em trabalhos de estrutura

- Propriedade do ficheiro: CYPE INGENIEROS, S.A.
- Formato: FIEBDC-3/2002
- Âmbito geográfico: Brasil
- Moeda: BRL
- Custos indiretos: 3.00 %
- Despesas gerais: 13.00 %
- Lucro: 6.00 %
- IVA: 17.00 %

## Y Segurança e saúde

### YC Sistemas de proteção coletiva

#### YCT Proteção de zonas de trabalho

**YCT040** m² Proteção contra projeção de partículas incandescentes, em trabalhos de estrutura.
Proteção contra projeção de partículas incandescentes de zona de trabalho, em trabalhos de estrutura, composta por manta ignífuga de fibra de vidro, amortizável em 3 utilizações e rede de proteção de poliamida de alta tenacidade, cor branca, com corda de rede de calibre 4 mm, amortizável em 3 utilizações. Inclusive corda de união de polipropileno, para unir as redes e elementos para o deslocamento e estiramento das redes.
Critério de medição de projeto: Superfície medida segundo Plano de Segurança e Saúde.
Critério de quantitativos de obra: Será medida a superfície realmente montada segundo especificações do Plano de Segurança e Saúde.

| Código | Un | Descrição | Rendimento | Preço | Importância |
|---|---|---|---|---|---|
| mt50spi030 | m² | Manta ignífuga de fibra de vidro. (material) | 0.367 | 94.67 | 34.74 |
| mt50sph010aa | m² | Rede de segurança S A2 M100 D M, de poliamida de alta tenacidade, atada, de cor branca. Corda de rede de diâmetro 4,5 mm. Energia da rede A2 (entre 2,2 e 4,4 kJ). Configuração da rede em losango, com corda perimetral de polipropileno de 16 mm de diâmetro. (material) | 0.367 | 7.07 | 2.59 |
| mt50spr170b | m | Corda de união O de polipropileno de alta tenacidade, com tratamento aos raios UV, D=8 mm e carga de ruptura superior a 7,5 kN. (material) | 0.302 | 0.53 | 0.16 |
| mt50spr100d | m | Cabo de aço de 10 mm de diâmetro. (material) | 0.017 | 7.45 | 0.13 |
| mt50spr095 | Un | Roldana de aço, com carga de ruptura superior a 20 kN. (material) | 0.217 | 36.12 | 7.84 |
| mt50spr096 | Un | Mosquetão de aço galvanizado, com porca de segurança e carga de ruptura superior a 20 kN. (material) | 0.217 | 56.58 | 12.28 |
| mo119 | h | Oficial de 1ª Montador de proteções e sinalização de Segurança e Saúde. (mão de obra) | 0.121 | 32.24 | 3.90 |
| mo120 | h | Operário Montador de proteções e sinalização de Segurança e Saúde. (mão de obra) | 0.121 | 27.81 | 3.37 |
| % | % | Custos diretos complementares | 2 % | 65.01 | 1.30 |
|  |  | Custos diretos |  |  | 66.31 |
