# Ensaios em fundações

- Propriedade do ficheiro: CYPE Ingenieros S.A.
- Formato: FIEBDC-3/2016
- Programa: Gerador de preços para construção civil. CYPE Ingenieros, S.A.
- Data: 17/06/2024
- Âmbito geográfico: Brasil
- Moeda: BRL
- Custos indiretos: 3 %
- Despesas gerais: 13 %
- Lucro: 6 %
- IVA: 17 %

## 0 Trabalhos preliminares

### 0E Coleta de amostras e ensaios para estudo de patologias

#### 0ED Ensaios e inspeções de elementos estruturais

**0ED010** Un Ensaios em fundações.
Ensaio para a determinação da armadura inferior (desde uma lateral) de viga de fundação através da utilização de pacômetro, obtendo o número de barras e a disposição das mesmas, sem incluir cavidade nem reposição de revestimentos ou recobrimentos.
Inclui: Realização do ensaio.
Critério de medição de projeto: Número de unidades previstas, segundo documentação gráfica de Projeto.
Critério de quantitativos de obra: Medir-se-á o número de unidades realmente executadas segundo especificações de Projeto.

| Código | Un | Descrição | Rendimento | Preço | Importância |
|---|---|---|---|---|---|
| mt49hpa010h | Un | Ensaio para determinar a armadura inferior de uma viga de fundação, através da utilização de pacômetro, obtendo o número de barras e a disposição das mesmas, sem incluir sondagem nem reposição de revestimentos ou recobrimentos. (material) | 1 | 179.65 | 179.650 |
| % | % | Custos diretos complementares | 2 % | 179.650 | 3.593 |
|  |  | Custos diretos |  |  | 183.243 |
