# Carga e transporte mecânico de materiais arqueológicos até ao ponto de armazenamento final

- Propriedade do ficheiro: CYPE Ingenieros S.A.
- Formato: FIEBDC-3/2016
- Programa: Gerador de preços para construção civil. CYPE Ingenieros, S.A.
- Data: 17/06/2024
- Âmbito geográfico: Brasil
- Moeda: BRL
- Custos indiretos: 3 %
- Despesas gerais: 13 %
- Lucro: 6 %
- IVA: 17 %

## 0 Trabalhos preliminares

### 0G Trabalhos arqueológicos

#### 0GE Escavações arqueológicas e transportes

**0GE080** m³ Carga e transporte mecânico de materiais arqueológicos até ao ponto de armazenamento final.
Carga e transporte mecânico de materiais arqueológicos, embalados, colocados em paletes e depositados no ponto de armazenamento dentro do próprio reservatório arqueológico até ao ponto de armazenamento final, situado a uma distância máxima de 20 km. Incluindo descarga e armazenamento dos mesmos na zona designada.
Inclui: Carga para caminhão dos materiais arqueológicos. Transporte e descarga. Armazenamento na zona designada.
Critério de medição de projeto: Volume medido segundo documentação gráfica de Projeto.
Critério de quantitativos de obra: Medir-se-á o volume realmente transportado segundo especificações de Projeto.

| Código | Un | Descrição | Rendimento | Preço | Importância |
|---|---|---|---|---|---|
| mq04cag010b | h | Caminhão com grua de carga máxima 10 t. (equipamento) | 0.116 | 230.7 | 26.761 |
| mo112 | h | Servente de pedreiro. (mão de obra) | 2.112 | 28.03 | 59.199 |
| % | % | Custos diretos complementares | 2 % | 85.960 | 1.719 |
|  |  | Custos diretos |  |  | 87.679 |
