# Preparação de superfície de concreto estrutural, com métodos químicos

- Propriedade do ficheiro: CYPE Ingenieros S.A.
- Formato: FIEBDC-3/2016
- Programa: Gerador de preços para construção civil. CYPE Ingenieros, S.A.
- Data: 27/09/2024
- Âmbito geográfico: Brasil
- Moeda: BRL
- Custos indiretos: 3 %
- Despesas gerais: 13 %
- Lucro: 6 %
- IVA: 17 %

## E Estruturas

### EH Concreto armado

#### EHK Preparação da superfície

**EHK030** m² Preparação de superfície de concreto estrutural, com métodos químicos.
Preparação de superfície de concreto estrutural, para a posterior aplicação de produtos reparadores e protetores, através de limpeza com detergente ácido, provocando a eliminação das camadas de calda de cimento depositadas sobre o suporte, e carga manual do entulho gerado em caminhão ou caçamba.
Inclui: Umedecimento prévio do suporte. Aplicação do detergente ácido. Lavagem com equipamento de pressão. Aplicação da solução neutralizadora. Enxágue da solução neutralizadora. Remoção e acumulação dos restos gerados. Carga manual do entulho gerado em caminhão ou caçamba.
Critério de medição de projeto: Superfície medida segundo documentação gráfica de Projeto.
Critério de quantitativos de obra: Medir-se-á a superfície realmente executada segundo especificações de Projeto.

| Código | Un | Descrição | Rendimento | Preço | Importância |
|---|---|---|---|---|---|
| mt08lim020b | l | Detergente ácido sem fosfatos, para limpeza de superfícies pétreas, superfícies cerâmicas e estruturas de concreto. (material) | 0.1 | 16.85 | 1.685 |
| mt08lim040 | kg | Solução de água e amoníaco a 20%, para a neutralização de detergentes ácidos. (material) | 0.07 | 11.53 | 0.807 |
| mq08lch020c | h | Equipamento de jato de água à pressão, com adaptador para lança de água. (equipamento) | 0.232 | 22.28 | 5.169 |
| mo112 | h | Servente de pedreiro. (mão de obra) | 0.966 | 28.03 | 27.077 |
| % | % | Custos diretos complementares | 2 % | 34.738 | 0.695 |
|  |  | Custos diretos |  |  | 35.433 |

Resíduos:
- colocação: mt08lim020b Detergente ácido sem fosfatos, para limpeza de superfícies pétreas, superfícies cerâmicas e estruturas de concreto; fator de resíduo 0.0275

## Recursos

**mt08lim020b** l Detergente ácido sem fosfatos, para limpeza de superfícies pétreas, superfícies cerâmicas e estruturas de concreto
Dados técnicos: Custo energético 38.080 MJ; Emissão de CO2 1.129 kg; Código LER 20 01 30; Massa do elemento 1.06 kg; Volume 0.00106 m3
Resíduos:
- embalagem: re170203 Plástico. (componente de resíduo); rendimento 0.032 kg; Código LER 17 02 03; Massa do elemento 1 kg; Volume 0.001667 m3
