# Vigota pré-fabricada de concreto protendido, imitação de madeira

- Propriedade do ficheiro: CYPE Ingenieros S.A.
- Formato: FIEBDC-3/2016
- Programa: Gerador de preços para construção civil. CYPE Ingenieros, S.A.
- Data: 19/06/2025
- Âmbito geográfico: Brasil
- Moeda: BRL
- Custos indiretos: 3 %
- Despesas gerais: 13 %
- Lucro: 6 %
- IVA: 17 %

## E Estruturas

### EP Concreto pré-fabricado

#### EPI Vigotas

**EPI010** Un Vigota pré-fabricada de concreto protendido, imitação de madeira.
Vigota pré-fabricada de concreto protendido, de 16x9x450 cm, com terminação em diagonal em um extremo, com barra de aço para pré-esforçar, de 5 mm de diâmetro, com um momento fletor máximo de 12 kN·m, acabamento imitação madeira, com uma demão de lasur.
Inclui: Marcação das vigotas. Colocação e fixação provisória da vigota. Ajuste à sua posição correta e nivelamento. Montagem e desmontagem de escoras complementares.
Critério de medição de projeto: Número de unidades previstas, segundo documentação gráfica de Projeto.
Critério de quantitativos de obra: Medir-se-á o número de unidades realmente executadas segundo especificações de Projeto.

| Código | Un | Descrição | Rendimento | Preço | Importância |
|---|---|---|---|---|---|
| mt07pha075dh | Un | Vigota pré-fabricada de concreto protendido, de 16x9x450 cm, com terminação em diagonal em um extremo, com barra de aço para pré-esforçar, de 5 mm de diâmetro, com um momento fletor máximo de 12 kN·m, acabamento imitação madeira, com uma demão de lasur. (material) | 1 | 564.23 | 564.230 |
| mo020 | h | Pedreiro. (mão de obra) | 0.257 | 33.34 | 8.568 |
| mo113 | h | Auxiliar de serviços gerais. (mão de obra) | 0.618 | 28.94 | 17.885 |
| % | % | Custos diretos complementares | 2 % | 590.683 | 11.814 |
|  |  | Custos diretos |  |  | 602.497 |

Resíduos:
- colocação: mt07pha075dh; fator de resíduo 0.0238745

## Recursos

**mt07pha075dh** Un Vigota pré-fabricada de concreto protendido
Dados técnicos: Custo energético 369.340 MJ; Emissão de CO2 29.110 kg; Código LER 17 01 01; Massa do elemento 171 kg; Volume 0.114 m3
Resíduos:
- embalagem: re170201 Madeira. (componente de resíduo); rendimento 0.637 kg; Código LER 17 02 01; Massa do elemento 1 kg; Volume 0.000909 m3
- embalagem: re170203 Plástico. (componente de resíduo); rendimento 0.255 kg; Código LER 17 02 03; Massa do elemento 1 kg; Volume 0.001667 m3
