# Parede de placas de gesso acartonado

- Propriedade do ficheiro: CYPE Ingenieros S.A.
- Formato: FIEBDC-3/2016
- Programa: Gerador de preços para construção civil. CYPE Ingenieros, S.A.
- Data: 19/06/2025
- Âmbito geográfico: Brasil
- Moeda: BRL
- Custos indiretos: 3 %
- Despesas gerais: 13 %
- Lucro: 6 %
- IVA: 17 %

## F Fachadas, paredes, divisórias e proteções

### FB Paredes de Drywall

#### FBY De placas de gesso acartonado

**FBY011** m² Parede de placas de gesso acartonado.
Parede de placas de gesso acartonado (73/48/400/MS/ST12,5), de 73 mm de espessura total, com ambas as faces formadas por uma camada simples de placa de gesso acartonado standard ST, de 12,5 mm de espessura, de superfície lisa e com as bordas rebaixados, aparafusadas a uma estrutura formada por perfis montante M48, de aço galvanizado (Z 275), de 48x35 mm, separados 400 mm entre si e perfis guia G48, de aço galvanizado (Z 275), de 48x28 mm. Inclusive colocação em todo o seu perímetro de fita acústica de polietileno expandido de 48 mm de largura e 3 mm de espessura, na superfície de apoio ou contato dos perfis com os paramentos; ancoragens dos perfis; parafusos para a fixação das placas; massa e fita para o tratamento de juntas.
Critérios considerados na determinação do preço da unidade de obra: O preço inclui a resolução de encontros e pontos singulares, mas não inclui o isolamento a colocar entre os montantes.
Inclui: Marcação e traçado na laje inferior e na superior das paredes a realizar. Colocação de banda de estanqueidade e elementos horizontais inferiores, sobre piso finalizado ou base de assentamento. Colocação de banda de estanqueidade e elementos horizontais superiores, sob lajes. Colocação e fixação dos montantes sobre os elementos horizontais. Corte das placas. Fixação das placas para o fecho de uma das faces da parede. Fixação das placas para o fecho da segunda face da parede. Implantação das caixas de mecanismos elétricos e de passagem de instalações, e perfuração posterior das placas. Tratamento de juntas.
Critério de medição de projeto: Superfície medida segundo documentação gráfica de Projeto, sem duplicar esquinas nem encontros, descontando as aberturas de superfície maior de 8 m² e a metade das aberturas para as de superfície entre 5 e 8 m².
Critério de quantitativos de obra: Medir-se-á a superfície realmente executada segundo especificações de Projeto, sem duplicar esquinas nem encontros, descontando as aberturas de superfície maior de 8 m² e a metade das aberturas para as de superfície entre 5 e 8 m².

| Código | Un | Descrição | Rendimento | Preço | Importância |
|---|---|---|---|---|---|
| mt12qsg120a | m | Fita acústica de polietileno expandido de 48 mm de largura e 3 mm de espessura. (material) | 0.9 | 2.08 | 1.872 |
| mt08var202bh | Un | Parafuso autoatarraxante de aço zincado com cabeça panela e fenda Philips, de 3,5 mm de diâmetro e 32 mm de comprimento. (material) | 1.786 | 0.72 | 1.286 |
| mt08var203a | Un | Bucha de expansão Nº 6 de polietileno de alta densidade. (material) | 1.786 | 0.69 | 1.232 |
| mt12qsg020e | m | Perfil montante M48, de aço galvanizado (Z 275), de 48x35 mm, segundo ABNT NBR 15217. (material) | 2.5 | 4.26 | 10.650 |
| mt12qsg020b | m | Perfil guia G48, de aço galvanizado (Z 275), de 48x28 mm, segundo ABNT NBR 15217. (material) | 0.714 | 3.61 | 2.578 |
| mt12qsg010a | m² | Placa de gesso acartonado standard ST, de 12,5 mm de espessura, de superfície lisa e com as bordas rebaixados, segundo ABNT NBR 14715. (material) | 2.1 | 14.9 | 31.290 |
| mt12qsg050q | Un | Parafuso LA 9 de aço zincado, com cabeça lentilha e ponta agulha, de 3,5 mm de diâmetro e 9 mm de comprimento. (material) | 10.75 | 0.03 | 0.323 |
| mt12qsg050b | Un | Parafuso TA 25 de aço zincado, com cabeça trombeta e ponta agulha, de 3,5 mm de diâmetro e 25 mm de comprimento. (material) | 6.25 | 0.03 | 0.188 |
| mt12qsg090 | kg | Massa de juntas para placas de gesso acartonado. (material) | 0.7 | 2.86 | 2.002 |
| mt12qsg100a | m | Fita microperfurada de papel, de 50 mm de largura, para acabamento de juntas de placas de gesso acartonado. (material) | 3 | 0.16 | 0.480 |
| mo053 | h | Montador de pré-fabricados interiores. (mão de obra) | 0.419 | 34.52 | 14.464 |
| mo100 | h | Ajudante de montador de pré-fabricados interiores. (mão de obra) | 0.161 | 29.06 | 4.679 |
| % | % | Custos diretos complementares | 2 % | 71.044 | 1.421 |
|  |  | Custos diretos |  |  | 72.465 |

Resíduos:
- colocação: mt12qsg010a; fator de resíduo 0.018
- colocação: mt12qsg050q Parafuso LA 9 de aço zincado, com cabeça lentilha e ponta agulha, de 3,5 mm de diâmetro e 9 mm de comprimento; fator de resíduo 0.00555556
- colocação: mt12qsg050b Parafuso TA 25 de aço zincado, com cabeça trombeta e ponta agulha, de 3,5 mm de diâmetro e 25 mm de comprimento; fator de resíduo 0.00533333
- colocação: mt12qsg090 Massa de juntas para placas de gesso acartonado; fator de resíduo 0.03

## Recursos

**mt12qsg010a** m² Placa de gesso acartonado standard ST
Dados técnicos: Custo energético 197.338 MJ; Emissão de CO2 2.944 kg; Código LER 17 08 02; Massa do elemento 7.5 kg; Volume 0.0075 m3
Resíduos:
- embalagem: re170203 Plástico. (componente de resíduo); rendimento 0.004 kg; Código LER 17 02 03; Massa do elemento 1 kg; Volume 0.001667 m3

**mt12qsg050q** Un Parafuso LA 9 de aço zincado, com cabeça lentilha e ponta agulha, de 3,5 mm de diâmetro e 9 mm de comprimento
Dados técnicos: Custo energético 0.013 MJ; Emissão de CO2 0.001 kg; Código LER 17 04 05; Massa do elemento 0.0009 kg
Resíduos:
- embalagem: re150101 Embalagens de papel e cartão. (componente de resíduo); rendimento 0.001 kg; Código LER 15 01 01; Massa do elemento 1 kg; Volume 0.001333 m3

**mt12qsg050b** Un Parafuso TA 25 de aço zincado, com cabeça trombeta e ponta agulha, de 3,5 mm de diâmetro e 25 mm de comprimento
Dados técnicos: Custo energético 0.022 MJ; Emissão de CO2 0.002 kg; Código LER 17 04 05; Massa do elemento 0.0015 kg
Resíduos:
- embalagem: re150101 Embalagens de papel e cartão; rendimento 0.001 kg

**mt12qsg090** kg Massa de juntas para placas de gesso acartonado
Dados técnicos: Custo energético 12.798 MJ; Emissão de CO2 0.436 kg; Código LER 17 08 02; Massa do elemento 1 kg; Volume 0.001 m3
Resíduos:
- embalagem: re170203 Plástico; rendimento 0.02 kg
