# Estrutura suporte para módulo solar fotovoltaico, sobre cobertura plana

- Propriedade do ficheiro: CYPE Ingenieros S.A.
- Formato: FIEBDC-3/2016
- Programa: Gerador de preços para construção civil. CYPE Ingenieros, S.A.
- Data: 17/06/2024
- Âmbito geográfico: Brasil
- Moeda: BRL
- Custos indiretos: 3 %
- Despesas gerais: 13 %
- Lucro: 6 %
- IVA: 17 %

## I Instalações

### IE Elétricas

#### IEF Solar fotovoltaica

**IEF002** Un Estrutura suporte para módulo solar fotovoltaico, sobre cobertura plana.
Estrutura suporte para módulo solar fotovoltaico, de alumínio, sobre cobertura plana. Inclusive acessórios de montagem e elementos de fixação.
Inclui: Marcação. Montagem e fixação.
Critério de medição de projeto: Número de unidades previstas, segundo documentação gráfica de Projeto.
Critério de quantitativos de obra: Medir-se-á o número de unidades realmente executadas segundo especificações de Projeto.

| Código | Un | Descrição | Rendimento | Preço | Importância |
|---|---|---|---|---|---|
| mt35sol007 | Un | Estrutura suporte para módulo solar fotovoltaico, de alumínio, para cobertura plana, com acessórios de montagem e elementos de fixação. (material) | 1 | 967.7 | 967.700 |
| mo003 | h | Eletricista. (mão de obra) | 0.285 | 40.91 | 11.659 |
| mo102 | h | Ajudante de eletricista. (mão de obra) | 0.285 | 30.78 | 8.772 |
| % | % | Custos diretos complementares | 2 % | 988.131 | 19.763 |
|  |  | Custos diretos |  |  | 1007.894 |
