# Centralização de medidores

- Propriedade do ficheiro: CYPE Ingenieros S.A.
- Formato: FIEBDC-3/2016
- Programa: Gerador de preços para construção civil. CYPE Ingenieros, S.A.
- Data: 27/09/2024
- Âmbito geográfico: Brasil
- Moeda: BRL
- Custos indiretos: 3 %
- Despesas gerais: 13 %
- Lucro: 6 %
- IVA: 17 %

## I Instalações

### IE Elétricas

#### IEG Centralização de medidores

**IEG030** Un Centralização de medidores.
Fornecimento e instalação de centralização de medidores sobre paramento vertical, em quarto de medidores, composta por: unidade funcional de medida formada por 1 módulo de medidores monofásicos e 1 módulo de medidores trifásicos. Inclusive cablagem e quantos acessórios sejam necessários para a sua correta instalação. Totalmente montada, ligada e testada.
Inclui: Marcação do conjunto pré-fabricado. Colocação e nivelação do conjunto pré-fabricado. Fixação de módulos ao conjunto pré-fabricado. Ligação.
Critério de medição de projeto: Número de unidades previstas, segundo documentação gráfica de Projeto.
Critério de quantitativos de obra: Medir-se-á o número de unidades realmente executadas segundo especificações de Projeto.

| Código | Un | Descrição | Rendimento | Preço | Importância |
|---|---|---|---|---|---|
| mt35con010a | Un | Módulo para instalação de três medidores monofásicos, certificado pela empresa abastecedora. Inclusive cabos e acessórios para formar parte da centralização de medidores. (material) | 1 | 410.52 | 410.520 |
| mt35con010b | Un | Módulo para instalação de três medidores trifásicos, certificado pela empresa abastecedora. Inclusive cabos e acessórios para formar parte da centralização de medidores. (material) | 1 | 503.14 | 503.140 |
| mt35www010 | Un | Material auxiliar para instalações eléctricas. (material) | 1 | 9.91 | 9.910 |
| mo003 | h | Eletricista. (mão de obra) | 1.458 | 40.91 | 59.647 |
| mo102 | h | Ajudante de eletricista. (mão de obra) | 1.458 | 30.78 | 44.877 |
| % | % | Custos diretos complementares | 2 % | 1028.094 | 20.562 |
|  |  | Custos diretos |  |  | 1048.656 |

## Recursos

**mt35con010a** Un Módulo para instalação de três medidores monofásicos
Dados técnicos: Custo energético 0.018 MJ; Emissão de CO2 0.029 kg
Resíduos:
- embalagem: re150101 Embalagens de papel e cartão. (componente de resíduo); rendimento 0.034 kg; Código LER 15 01 01; Massa do elemento 1 kg; Volume 0.001333 m3

**mt35con010b** Un Módulo para instalação de três medidores trifásicos
Dados técnicos: Custo energético 0.019 MJ; Emissão de CO2 0.029 kg
Resíduos:
- embalagem: re150101 Embalagens de papel e cartão; rendimento 0.034 kg
