# Interruptor intermediário embutido

- Propriedade do ficheiro: CYPE Ingenieros S.A.
- Formato: FIEBDC-3/2016
- Programa: Gerador de preços para construção civil. CYPE Ingenieros, S.A.
- Data: 17/06/2024
- Âmbito geográfico: Brasil
- Moeda: BRL
- Custos indiretos: 3 %
- Despesas gerais: 13 %
- Lucro: 6 %
- IVA: 17 %

## I Instalações

### IE Elétricas

#### IEM Mecanismos

**IEM040** Un Interruptor intermediário embutido.
Interruptor intermediário, gama média, intensidade atribuída 10 AX, tensão atribuída 250 V, com tecla simples, de cor branca e espelho para um elemento, de cor branca. Instalação embutida.
Critérios considerados na determinação do preço da unidade de obra: O preço não inclui a caixa para mecanismo embutido.
Inclui: Montagem, ligação e verificação do seu correto funcionamento.
Critério de medição de projeto: Número de unidades previstas, segundo documentação gráfica de Projeto.
Critério de quantitativos de obra: Medir-se-á o número de unidades realmente executadas segundo especificações de Projeto.

| Código | Un | Descrição | Rendimento | Preço | Importância |
|---|---|---|---|---|---|
| mt33gmg300a | Un | Interruptor intermediário para embutir, gama média, intensidade atribuída 10 AX, tensão atribuída 250 V, segundo EN 60669. (material) | 1 | 100.17 | 100.170 |
| mt33gmg105a | Un | Tecla simples, para interruptor/interruptor paralelo, gama média, de cor branca. (material) | 1 | 12.73 | 12.730 |
| mt33gmg950a | Un | Espelho para um elemento, gama média, de cor branca. (material) | 1 | 16.5 | 16.500 |
| mo003 | h | Eletricista. (mão de obra) | 0.213 | 40.91 | 8.714 |
| % | % | Custos diretos complementares | 2 % | 138.114 | 2.762 |
|  |  | Custos diretos |  |  | 140.876 |
