# Aterramento com condutor nu, enterrado horizontalmente, colocado em forma de "pé de galinha"

- Propriedade do ficheiro: CYPE Ingenieros S.A.
- Formato: FIEBDC-3/2016
- Programa: Gerador de preços para construção civil. CYPE Ingenieros, S.A.
- Data: 27/09/2024
- Âmbito geográfico: Brasil
- Moeda: BRL
- Custos indiretos: 3 %
- Despesas gerais: 13 %
- Lucro: 6 %
- IVA: 17 %

## I Instalações

### IE Elétricas

#### IEP Aterramentos

**IEP023** Un Aterramento com condutor nu, enterrado horizontalmente, colocado em forma de "pé de galinha".
Aterramento composta por 25 m de barra condutora de cobre estanhado de 30x2 mm, repartida em 3 ramos enterrados em valas de 60 cm de profundidade, sendo a abertura entre ramos de 45°, em forma de "pé de galinha", ligada a ponte para verificação, dentro de uma caixa de visita de polipropileno de 30x30 cm. Inclusive marcação, escavação da vala, colocação das chapas condutoras no seu interior, colocação da caixa de visita, ligação das chapas condutoras com a linha de ligação através de borne de ligação, enchimento com terras de empréstimo e ligação à rede de terra através de ponte de verificação. Totalmente montada, ligada e testada.
Inclui: Marcação. Escavação das valas. Colocação das chapas condutoras. Colocação da caixa de visita. Ligação das chapas condutoras com a linha de ligação. Enchimento da zona escavada. Ligação à rede de terra.
Critério de medição de projeto: Número de unidades previstas, segundo documentação gráfica de Projeto.
Critério de quantitativos de obra: Medir-se-á o número de unidades realmente executadas segundo especificações de Projeto.

| Código | Un | Descrição | Rendimento | Preço | Importância |
|---|---|---|---|---|---|
| mt41pca010a | m | Barra condutora de cobre estanhado, nua, de 30x2 mm. (material) | 25 | 359.56 | 8989.000 |
| mt35tta050 | Un | Borne para ligações eléctricas de união universal. (material) | 1 | 150.68 | 150.680 |
| mt35tta010 | Un | Caixa de polipropileno para aterramento, de 300x300 mm, com tampa removível. (material) | 1 | 495.58 | 495.580 |
| mt35tta030 | Un | Ponte para comprovação de ligação à terra de la instalação elétrica. (material) | 1 | 308.06 | 308.060 |
| mt01arz030a | m³ | Terra de empréstimo, para enchimento de valas, compactável isenta de inertes maiores de 8 cm, raízes, entulho, matéria orgânica, detritos ou qualquer outro material desaconselhável. (material) | 6 | 16.33 | 97.980 |
| mt35www020 | Un | Material auxiliar para instalações de aterramento. (material) | 1 | 7.7 | 7.700 |
| mq01exn050c | h | Retroescavadeira sobre pneus, de 85 kW, com martelo rompedor. (equipamento) | 3.825 | 267.76 | 1024.182 |
| mq04dua020b | h | Dumper de descarga frontal de 2 t de carga útil. (equipamento) | 0.696 | 38.18 | 26.573 |
| mq02rod010d | h | Placa vibratória de condução manual, de 300 kg, largura de trabalho 70 cm, reversível. (equipamento) | 1.043 | 26.33 | 27.462 |
| mq02cia020j | h | Caminhão cisterna, de 8 m³ de capacidade. (equipamento) | 0.07 | 437.33 | 30.613 |
| mo003 | h | Eletricista. (mão de obra) | 0.28 | 40.91 | 11.455 |
| mo102 | h | Ajudante de eletricista. (mão de obra) | 0.28 | 30.78 | 8.618 |
| mo113 | h | Auxiliar de serviços gerais. (mão de obra) | 3.693 | 27.81 | 102.702 |
| % | % | Custos diretos complementares | 2 % | 11280.605 | 225.612 |
|  |  | Custos diretos |  |  | 11506.217 |

Resíduos:
- colocação: mt41pca010a Barra condutora de cobre estanhado, nua, de 30x2 mm; fator de resíduo 0.024
- colocação: mt01arz030a; fator de resíduo 0.00492689
- escavação: ruo170504 Solos e rochas que não contêm substâncias perigosas. (componente de resíduo); rendimento 12176.3 kg; Código LER 17 05 04; Massa do elemento 1 kg; Volume 0.000625 m3

## Recursos

**mt41pca010a** m Barra condutora de cobre estanhado, nua, de 30x2 mm
Dados técnicos: Custo energético 20.458 MJ; Emissão de CO2 0.418 kg; Código LER 17 04 01; Massa do elemento 0.534 kg; Volume 0.000356 m3
Resíduos:
- embalagem: re170203 Plástico. (componente de resíduo); rendimento 0.008 kg; Código LER 17 02 03; Massa do elemento 1 kg; Volume 0.001667 m3

**mt35tta010** Un Caixa de polipropileno para aterramento, de 300x300 mm, com tampa removível
Dados técnicos: Custo energético 220.283 MJ; Emissão de CO2 6.958 kg
Resíduos:
- embalagem: re150101 Embalagens de papel e cartão. (componente de resíduo); rendimento 0.072 kg; Código LER 15 01 01; Massa do elemento 1 kg; Volume 0.001333 m3

**mt01arz030a** m³ Terra de empréstimo
Dados técnicos: Custo energético 151.700 MJ; Emissão de CO2 8.200 kg; Código LER 17 05 04; Massa do elemento 2050 kg; Volume 1.28125 m3
