# Isolador

- Propriedade do ficheiro: CYPE Ingenieros S.A.
- Formato: FIEBDC-3/2016
- Programa: Gerador de preços para construção civil. CYPE Ingenieros, S.A.
- Data: 27/09/2024
- Âmbito geográfico: Brasil
- Moeda: BRL
- Custos indiretos: 3 %
- Despesas gerais: 13 %
- Lucro: 6 %
- IVA: 17 %

## I Instalações

### IE Elétricas

#### IEU Ponto de entrega

**IEU020** Un Isolador.
Isolador tipo roldana de porcelana esmaltada, de 76x79 mm, com suporte. Incluindo acessórios de fixação. Totalmente montado.
Inclui: Marcação. Colocação e fixação do suporte. Colocação do isolador.
Critério de medição de projeto: Número de unidades previstas, segundo documentação gráfica de Projeto.
Critério de quantitativos de obra: Medir-se-á o número de unidades realmente executadas segundo especificações de Projeto.

| Código | Un | Descrição | Rendimento | Preço | Importância |
|---|---|---|---|---|---|
| mt35abt501a | Un | Suporte de isolador tipo roldana, inclusive acessórios de fixação. (material) | 1 | 5.78 | 5.780 |
| mt35abt500a | Un | Isolador tipo roldana de porcelana esmaltada, de 76x79 mm. (material) | 1 | 13.26 | 13.260 |
| mo003 | h | Eletricista. (mão de obra) | 0.112 | 40.91 | 4.582 |
| mo102 | h | Ajudante de eletricista. (mão de obra) | 0.112 | 30.78 | 3.447 |
| % | % | Custos diretos complementares | 2 % | 27.069 | 0.541 |
|  |  | Custos diretos |  |  | 27.610 |
