# Bengala

- Propriedade do ficheiro: CYPE Ingenieros S.A.
- Formato: FIEBDC-3/2016
- Programa: Gerador de preços para construção civil. CYPE Ingenieros, S.A.
- Data: 27/09/2024
- Âmbito geográfico: Brasil
- Moeda: BRL
- Custos indiretos: 3 %
- Despesas gerais: 13 %
- Lucro: 6 %
- IVA: 17 %

## I Instalações

### IE Elétricas

#### IEU Ponto de entrega

**IEU030** Un Bengala.
Bengala de aço galvanizado, de de 15 mm (1/2") de diâmetro e 5 m de altura, formada por eletroduto, 3 curvas de 90° e 3 luvas e fixada ao poste com fita perfurada. Incluindo material auxiliar. Totalmente montado.
Inclui: Marcação. Colocação e fixação da bengala.
Critério de medição de projeto: Número de unidades previstas, segundo documentação gráfica de Projeto.
Critério de quantitativos de obra: Medir-se-á o número de unidades realmente executadas segundo especificações de Projeto.

| Código | Un | Descrição | Rendimento | Preço | Importância |
|---|---|---|---|---|---|
| mt35tpb012a | Un | Curva de 90°, de aço com solda longitudinal, galvanizado eletrolítico, de 15 mm (1/2") de diâmetro nominal, com rosca macho-fêmea, para eletroduto. (material) | 3 | 18.42 | 55.260 |
| mt35tpb010aa | m | Eletroduto rígido de aço com solda longitudinal, galvanizado eletrolítico, de 15 mm (1/2") de diâmetro nominal, com rosca em ambos os extremos, segundo ABNT NBR 13057. (material) | 4.97 | 11.6 | 57.652 |
| mt35tpb011a | Un | Luva de aço com solda longitudinal, galvanizado eletrolítico, de 15 mm (1/2") de diâmetro nominal, com rosca fêmea, para eletroduto. (material) | 3 | 1.52 | 4.560 |
| mt35www500 | m | Fita perfurada de aço galvanizado, fornecida em rolos de 10 m de comprimento. (material) | 2 | 8 | 16.000 |
| mo003 | h | Eletricista. (mão de obra) | 0.785 | 40.91 | 32.114 |
| mo102 | h | Ajudante de eletricista. (mão de obra) | 0.785 | 30.78 | 24.162 |
| % | % | Custos diretos complementares | 2 % | 189.748 | 3.795 |
|  |  | Custos diretos |  |  | 193.543 |

Resíduos:
- colocação: mt35tpb010aa; fator de resíduo 0.0333
- colocação: mt35www500 Fita perfurada de aço galvanizado, fornecida em rolos de 10 m de comprimento; fator de resíduo 0.0188

## Recursos

**mt35tpb012a** Un Curva de 90°, de aço com solda longitudinal
Dados técnicos: Custo energético 7.420 MJ; Emissão de CO2 0.600 kg
Resíduos:
- embalagem: re150101 Embalagens de papel e cartão. (componente de resíduo); rendimento 0.09 kg; Código LER 15 01 01; Massa do elemento 1 kg; Volume 0.001333 m3
- embalagem: re170203 Plástico. (componente de resíduo); rendimento 0.045 kg; Código LER 17 02 03; Massa do elemento 1 kg; Volume 0.001667 m3

**mt35tpb010aa** m Eletroduto rígido de aço com solda longitudinal
Dados técnicos: Custo energético 14.837 MJ; Emissão de CO2 1.325 kg; Código LER 17 04 05; Massa do elemento 0.52 kg; Volume 0.000248 m3
Resíduos:
- embalagem: re170201 Madeira. (componente de resíduo); rendimento 0.011 kg; Código LER 17 02 01; Massa do elemento 1 kg; Volume 0.000909 m3
- embalagem: re170203 Plástico; rendimento 0.003 kg

**mt35www500** m Fita perfurada de aço galvanizado, fornecida em rolos de 10 m de comprimento
Dados técnicos: Custo energético 93.354 MJ; Emissão de CO2 9.496 kg; Código LER 17 04 05; Massa do elemento 3.7 kg; Volume 0.001762 m3
Resíduos:
- embalagem: re170203 Plástico; rendimento 0.005 kg
