# Tubulação multicamada de polietileno reticulado/alumínio/polietileno (PE-X/Al/PE), pré-isolada termicamente

- Propriedade do ficheiro: CYPE Ingenieros S.A.
- Formato: FIEBDC-3/2016
- Programa: Gerador de preços para construção civil. CYPE Ingenieros, S.A.
- Data: 27/09/2024
- Âmbito geográfico: Brasil
- Moeda: BRL
- Custos indiretos: 3 %
- Despesas gerais: 13 %
- Lucro: 6 %
- IVA: 17 %

## I Instalações

### IH Tubulações para fluidos

#### IHU Tubulações multicamada, pré-isoladas.

**IHU110** m Tubulação multicamada de polietileno reticulado/alumínio/polietileno (PE-X/Al/PE), pré-isolada termicamente.
Tubulação formada por tubo multicamada de polietileno reticulado/alumínio/polietileno (PE-X/Al/PE), de 16 mm de diâmetro exterior e 2 mm de espessura, série 4, classe 1-2-5/8 bar e classe 4/10 bar, fornecido em rolos, com isolamento térmico de 6 mm de espessura e camada de proteção. Instalação em superfície. Inclusive material auxiliar para montagem e fixação, acessórios e peças especiais.
Inclui: Marcação. Colocação e fixação de tubos, acessórios e peças especiais.
Critério de medição de projeto: Comprimento medido segundo documentação gráfica de Projeto.
Critério de quantitativos de obra: Medir-se-á o comprimento realmente executado segundo especificações de Projeto.

| Código | Un | Descrição | Rendimento | Preço | Importância |
|---|---|---|---|---|---|
| mt37tpf435a | Un | Material auxiliar para montagem e fixação das tubulações multicamada de polietileno reticulado/alumínio/polietileno (PE-X/Al/PE), com isolamento térmico, de 16 de diâmetro exterior. (material) | 1 | 0.59 | 0.590 |
| mt37tpf035ag | m | Tubo multicamada de polietileno reticulado/alumínio/polietileno (PE-X/Al/PE), de 16 mm de diâmetro exterior e 2 mm de espessura, série 4, classe 1-2-5/8 bar e classe 4/10 bar, fornecido em rolos, com isolamento térmico de 6 mm de espessura e camada de proteção, segundo ISO 21003-2, com o preço incrementado em 30% relativamente a acessórios e peças especiais. (material) | 1 | 15.24 | 15.240 |
| mo008 | h | Encanador. (mão de obra) | 0.034 | 40.91 | 1.391 |
| mo107 | h | Ajudante de encanador. (mão de obra) | 0.034 | 30.78 | 1.047 |
| % | % | Custos diretos complementares | 2 % | 18.268 | 0.365 |
|  |  | Custos diretos |  |  | 18.633 |
