# Espigão de telha de concreto

- Propriedade do ficheiro: CYPE Ingenieros S.A.
- Formato: FIEBDC-3/2016
- Programa: Gerador de preços para construção civil. CYPE Ingenieros, S.A.
- Data: 14/02/2025
- Âmbito geográfico: Brasil
- Moeda: BRL
- Custos indiretos: 3 %
- Despesas gerais: 13 %
- Lucro: 6 %
- IVA: 17 %

## Q Coberturas

### QR Arremates

#### QRL Águas furtadas, espigões e cumeeiras

**QRL031** m Espigão de telha de concreto.
Formação de espigão com telhas de concreto para cumeeira, de 40x20 cm, cor cinza, assentes com argamassa de cimento e cal, confeccionada em obra, dosificação 1:1:7. Incluindo telhas de concreto para espigão final e sobreposições.
Inclui: Colocação das telhas com argamassa.
Critério de medição de projeto: Comprimento medido em verdadeira magnitude, segundo documentação gráfica de Projeto.
Critério de quantitativos de obra: Medir-se-á, em verdadeira magnitude, o comprimento realmente executado segundo especificações de Projeto.

| Código | Un | Descrição | Rendimento | Preço | Importância |
|---|---|---|---|---|---|
| mt13tcr020a | Un | Telha de concreto para cumeeira, de 40x20 cm, cor cinza. (material) | 3.1 | 5.03 | 15.593 |
| mt13tcr030g | Un | Telha de concreto para final de espigão, cor cinza. (material) | 0.02 | 5.03 | 0.101 |
| mt01arg002a | m³ | Areia média lavada. (material) | 0.039 | 113.94 | 4.444 |
| mt08cal030 | kg | Cal hidratada para argamassas, em sacos, segundo ABNT NBR 7175. (material) | 5.246 | 0.51 | 2.675 |
| mt08cem002 | kg | Cimento cinza em sacos. (material) | 5.027 | 0.63 | 3.167 |
| mq06hor010 | h | Betoneira elétrica com uma capacidade de amassamento de 160 l. (equipamento) | 0.024 | 13.5 | 0.324 |
| mo020 | h | Pedreiro. (mão de obra) | 0.332 | 33.34 | 11.069 |
| mo112 | h | Servente de pedreiro. (mão de obra) | 0.435 | 29.17 | 12.689 |
| % | % | Custos diretos complementares | 2 % | 50.062 | 1.001 |
|  |  | Custos diretos |  |  | 51.063 |

Resíduos:
- colocação: mt01arg002a Areia média lavada; fator de resíduo 0.003
- colocação: mt08cal030 Cal hidratada para argamassas, em sacos, segundo ABNT NBR 7175; fator de resíduo 0.042
- colocação: mt08cem002 Cimento cinza em sacos; fator de resíduo 0.0063

## Recursos

**mt01arg002a** m³ Areia média lavada
Dados técnicos: Custo energético 146.250 MJ; Emissão de CO2 7.800 kg; Código LER 01 04 09; Massa do elemento 1950 kg; Volume 1.21875 m3

**mt08cal030** kg Cal hidratada para argamassas, em sacos, segundo ABNT NBR 7175
Dados técnicos: Custo energético 5.019 MJ; Emissão de CO2 0.227 kg; Código LER 17 09 04; Massa do elemento 1 kg; Volume 0.000667 m3
Resíduos:
- embalagem: re150101 Embalagens de papel e cartão. (componente de resíduo); rendimento 0.009 kg; Código LER 15 01 01; Massa do elemento 1 kg; Volume 0.001333 m3
- embalagem: re170203 Plástico. (componente de resíduo); rendimento 0.002 kg; Código LER 17 02 03; Massa do elemento 1 kg; Volume 0.001667 m3

**mt08cem002** kg Cimento cinza em sacos
Dados técnicos: Custo energético 4.234 MJ; Emissão de CO2 0.734 kg; Código LER 17 01 01; Massa do elemento 1 kg; Volume 0.000667 m3
Resíduos:
- embalagem: re150101 Embalagens de papel e cartão; rendimento 0.014 kg
- embalagem: re170201 Madeira. (componente de resíduo); rendimento 0.001 kg; Código LER 17 02 01; Massa do elemento 1 kg; Volume 0.000909 m3
- embalagem: re170203 Plástico; rendimento 0.003 kg
